# Impermeabilização líquida de varandas e terraços. Sistema MasterSeal Balcony 1336 "MBCC de Sika"

- Propriedade do ficheiro: CYPE INGENIEROS, S.A.
- Formato: FIEBDC-3/2002
- Moeda: EUR
- Custos indirectos: 3.00 %
- IVA: 23.00 %

## N Isolamentos e impermeabilizações

### NL Impermeabilizações líquidas

#### NLG Coberturas, varandas e lavandarias

**NLG060** m² Impermeabilização líquida de varandas e terraços. Sistema MasterSeal Balcony 1336 "MBCC de Sika".
Impermeabilização líquida de varandas e terraços, sobre superfície suporte de betão. Sistema MasterSeal Balcony 1336 "MBCC de Sika" formado por camada de regularização com revestimento elástico impermeabilizante monocomponente, MasterSeal M 251 "MBCC de Sika", transparente, com prévia aplicação de MasterSeal M 251 "MBCC de Sika", transparente, diluído com 2% de xileno; e vedação da impermeabilização com revestimento elástico impermeabilizante monocomponente, MasterSeal M 251 "MBCC de Sika", transparente.
Inclui: Limpeza da superfície suporte. Aplicação de primário. Resolução dos pontos singulares. Aplicação da camada de regularização. Aplicação da camada de vedante.
Critério de medição de projecto: Superfície medida em projecção horizontal, segundo documentação gráfica de Projecto, desde as faces interiores dos parapeitos ou muretes perimetrais que a limitam.
Critério de medição de obra: Medir-se-á, em projecção horizontal, a superfície realmente executada segundo especificações de Projecto, desde as faces interiores dos parapeitos ou muretes perimetrais que a limitam.

| Código | Un | Descrição | Rendimento | Preço | Importância |
|---|---|---|---|---|---|
| mt15bas110a | kg | Revestimento elástico impermeabilizante monocomponente à base de resinas de poliuretano alifático com baixo conteúdo em dissolventes, MasterSeal M 251 "MBCC de Sika", transparente, para impermeabilização de coberturas, varandas e lavandarias, com resistência à intempérie, ao trânsito pedonal, às águas agressivas (água do mar e águas fecais), a vários ácidos diluídos, álcalis, óleos minerais e fuels, segundo EN 13813. (material) | 1.000 | 26.17 | 26.17 |
| mt15bas140a | l | Dissolvente à base de xileno. (material) | 0.006 | 9.92 | 0.06 |
| op00tal020 |  | Berbequim com misturador. | 1.000 | 0.00 | 0.00 |
| mo032 | h | Oficial de 1ª aplicador de produtos impermeabilizantes. (mão de obra) | 0.100 | 22.68 | 2.27 |
| mo070 | h | Ajudante de aplicador de produtos impermeabilizantes. (mão de obra) | 0.100 | 22.13 | 2.21 |
| % | % | Custos directos complementares | 2 % | 30.71 | 0.61 |
|  |  | Custos directos |  |  | 31.32 |
