# Enchimento do tardoz da abóbada

- Propriedade do ficheiro: CYPE Ingenieros S.A.
- Formato: FIEBDC-3/2016
- Programa: Gerador de preços para construção civil. CYPE Ingenieros, S.A.
- Data: 30/09/2024
- Moeda: EUR
- Custos indirectos: 3 %
- IVA: 23 %

## E Estruturas

### EF Alvenarias

#### EFE Em abóbada

**EFE021** m³ Enchimento do tardoz da abóbada.
Enchimento de tardoz de abóbada com betão celular à base de cimento e aditivo plastificante-arejante, com meios mecânicos, de resistência à compressão 0,2 MPa e 350 kg/m³ de densidade, confeccionado em obra com cimento cinzento e aditivo plastificante-arejante Mastercell 100 "MBCC de Sika".
Inclui: Espalhamento do material de enchimento em camadas de espessura uniforme. Nivelamento da superfície de acabamento.
Critério de medição de projecto: Volume medido segundo documentação gráfica de Projecto.
Critério de medição de obra: Medir-se-á o volume realmente executado segundo especificações de Projecto.

| Código | Un | Descrição | Rendimento | Preço | Importância |
|---|---|---|---|---|---|
| mt08cem011a | kg | Cimento Portland CEM II/B-L 32,5 R, cor cinzento, em sacos, segundo NP EN 197-1. (material) | 300 | 0.1 | 30.000 |
| mt08adb010d | kg | Aditivo plastificante-arejante Mastercell 100 "MBCC de Sika" para betões celulares. (material) | 3 | 4.38 | 13.140 |
| mt08aaa010a | m³ | Água. (material) | 0.4 | 1.5 | 0.600 |
| mq06cel010 | h | Equipamento para fabricação e bombagem de betão celular à base de cimento e aditivo plastificante-arejante, de 12 m³/h. (equipamento) | 0.3 | 25.08 | 7.524 |
| mo020 | h | Oficial de 1ª construção. (mão de obra) | 0.5 | 22.68 | 11.340 |
| mo113 | h | Operário não qualificado construção. (mão de obra) | 1 | 21.45 | 21.450 |
| % | % | Custos directos complementares | 2 % | 84.054 | 1.681 |
|  |  | Custos directos |  |  | 85.735 |

Resíduos:
- colocação: mt08cem011a Cimento Portland CEM II/B-L 32,5 R, cor cinzento, em sacos, segundo NP EN 197-1; factor de resíduo 0.01512
- colocação: mt08adb010d Aditivo plastificante-arejante Mastercell 100 "MBCC de Sika" para betões celulares; factor de resíduo 0.055

## Recursos

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3

**mt08adb010d** kg Aditivo plastificante-arejante Mastercell 100 "MBCC de Sika" para betões celulares
Dados técnicos: Custo energético 34.920 MJ; Emissão de CO2 1.764 kg; Código LER 17 09 04; Massa do elemento 1 kg; Volume 0.000667 m3
Resíduos:
- embalagem: re170203 Plástico; rendimento 0.032 kg

**mt08aaa010a** m³ Água
Dados técnicos: Custo energético 60.000 MJ; Emissão de CO2 30.000 kg
