# Lastro ou contrapeso de betão simples para estabilizador de fachada

- Propriedade do ficheiro: CYPE Ingenieros S.A.
- Formato: FIEBDC-3/2016
- Programa: Gerador de preços para construção civil. CYPE Ingenieros, S.A.
- Data: 30/09/2024
- Moeda: EUR
- Custos indirectos: 3 %
- IVA: 23 %

## 0 Trabalhos prévios

### 0F Estabilizadores de fachada

#### 0FC Contrapesos

**0FC010** Ud Lastro ou contrapeso de betão simples para estabilizador de fachada.
Lastro ou contrapeso de betão simples, para fixação de estabilizador de fachada, de 1x2x2 m, realizado com betão C12/15 (X0(P); D12; S3; Cl 1,0) fabricado em central e betonagem desde camião; montagem e desmontagem de sistema de cofragem recuperável, realizado com painéis metálicos, amortizáveis em 200 utilizações. Incluindo lâmina de polietileno para protecção do pavimento existente na via pública e líquido descofrante MasterFinish RL 294 "MBCC de Sika", para evitar a aderência do betão à cofragem.
Critérios considerados na determinação do preço da unidade de obra: O preço inclui a demolição do lastro ou contrapeso com martelo pneumático e a carga manual de entulho para camião ou contentor.
Inclui: Marcação. Colocação da tela de polietileno. Montagem do sistema de cofragem. Betonagem e compactação do betão. Coroamento e nivelamento do elemento. Desmontagem do sistema de cofragem. Cura do betão. Demolição do elemento. Fragmentação do entulho em peças manejáveis. Remoção e acumulação de entulho. Carga manual de entulho para camião ou contentor.
Critério de medição de projecto: Número de unidades previstas, segundo documentação gráfica de Projecto.
Critério de medição de obra: Medir-se-á o número de unidades realmente executadas segundo especificações de Projecto.

| Código | Un | Descrição | Rendimento | Preço | Importância |
|---|---|---|---|---|---|
| mt16png010c | m² | Filme de polietileno de 0,15 mm de espessura e 138 g/m² de massa superficial. (material) | 2.2 | 0.3 | 0.660 |
| mt08eme040 | m² | Painéis metálicos de várias dimensões, para cofragem de elementos de betão. (material) | 0.06 | 52 | 3.120 |
| mt50spa052b | m | Pranchão de madeira de pinho, de 20x7,2 cm. (material) | 0.24 | 6.32 | 1.517 |
| mt50spa081a | Ud | Escora metálica telescópica, até 3 m de altura. (material) | 0.16 | 19.25 | 3.080 |
| mt08eme051a | m | Fita de aço galvanizado, para cofragem metálica. (material) | 1.2 | 0.29 | 0.348 |
| mt08var050 | kg | Arame galvanizado para atar, de 1,30 mm de diâmetro. (material) | 0.6 | 1.5 | 0.900 |
| mt08var060 | kg | Pregos de aço de 20x100 mm. (material) | 1.2 | 8.75 | 10.500 |
| mt08dba010g | l | Agente desmoldante, à base de óleos especiais, emulsionante em água MasterFinish RL 294 "MBCC de Sika", para cofragens metálicas, fenólicas ou de madeira. (material) | 0.36 | 1.86 | 0.670 |
| mt10hmf020ab | m³ | Betão simples C12/15 (X0(P); D12; S3; Cl 1,0), fabricado em central, segundo NP EN 206. (material) | 4.4 | 73 | 321.200 |
| mq05mai030 | h | Martelo pneumático. (equipamento) | 18.547 | 4.57 | 84.760 |
| mq05pdm010a | h | Compressor portátil eléctrico 2 m³/min de caudal. (equipamento) | 9.274 | 4.27 | 39.600 |
| mo044 | h | Oficial de 1ª cofrador. (mão de obra) | 4.483 | 23.64 | 105.978 |
| mo091 | h | Ajudante de cofrador. (mão de obra) | 5.977 | 23.07 | 137.889 |
| mo045 | h | Oficial de 1ª estruturista, em trabalhos de betonagem. (mão de obra) | 0.249 | 23.64 | 5.886 |
| mo092 | h | Ajudante de estruturista, em trabalhos de betonagem. (mão de obra) | 1.245 | 23.07 | 28.722 |
| mo113 | h | Operário não qualificado construção. (mão de obra) | 9.962 | 21.45 | 213.685 |
| mo112 | h | Operário especializado construção. (mão de obra) | 29.885 | 21.98 | 656.872 |
| % | % | Custos directos complementares | 2 % | 1615.387 | 32.308 |
|  |  | Custos directos |  |  | 1647.695 |

Resíduos:
- colocação: mt16png010c Filme de polietileno de 0,15 mm de espessura e 138 g/m² de massa superficial; factor de resíduo 0.06
- colocação: mt08eme040 Painéis metálicos de várias dimensões, para cofragem de elementos de betão; factor de resíduo 1
- colocação: mt50spa052b Pranchão de madeira de pinho, de 20x7,2 cm; factor de resíduo 1
- colocação: mt50spa081a Escora metálica telescópica, até 3 m de altura; factor de resíduo 1
- colocação: mt08eme051a Fita de aço galvanizado, para cofragem metálica; factor de resíduo 1
- colocação: mt08var050 Arame galvanizado para atar, de 1,30 mm de diâmetro; factor de resíduo 0.0038
- colocação: mt08var060 Pregos de aço de 20x100 mm; factor de resíduo 0.0045
- colocação: mt08dba010g; factor de resíduo 0.07
- colocação: mt10hmf020ab Betão simples C12/15 (X0(P); D12; S3; Cl 1,0), fabricado em central, segundo NP EN 206; factor de resíduo 0.00154579

## Recursos

**mt16png010c** m² Filme de polietileno de 0,15 mm de espessura e 138 g/m² de massa superficial
Dados técnicos: Custo energético 21.237 MJ; Emissão de CO2 0.786 kg; Código LER 17 06 04; Massa do elemento 0.138 kg; Volume 0.00023 m3
Resíduos:
- embalagem: re170203 Plástico. (componente de resíduo); rendimento 0.024 kg; Código LER 17 02 03; Massa do elemento 1 kg; Volume 0.001667 m3

**mt08eme040** m² Painéis metálicos de várias dimensões, para cofragem de elementos de betão
Dados técnicos: Custo energético 314.560 MJ; Emissão de CO2 16.320 kg; Código LER 17 04 05; Massa do elemento 32 kg; Volume 0.015238 m3

**mt50spa052b** m Pranchão de madeira de pinho, de 20x7,2 cm
Dados técnicos: Custo energético 1124.755 MJ; Emissão de CO2 -15.401 kg; Código LER 17 02 01; Massa do elemento 8.28 kg; Volume 0.007527 m3

**mt50spa081a** Ud Escora metálica telescópica, até 3 m de altura
Dados técnicos: Custo energético 97.317 MJ; Emissão de CO2 5.049 kg; Código LER 17 04 05; Massa do elemento 9.9 kg; Volume 0.004714 m3

**mt08eme051a** m Fita de aço galvanizado, para cofragem metálica
Dados técnicos: Custo energético 3.93e-05 MJ; Emissão de CO2 2.04e-06 kg; Código LER 17 04 05; Massa do elemento 0.000004 kg

**mt08var050** kg Arame galvanizado para atar, de 1,30 mm de diâmetro
Dados técnicos: Custo energético 25.100 MJ; Emissão de CO2 2.560 kg; Código LER 17 04 05; Massa do elemento 1 kg; Volume 0.000476 m3

**mt08var060** kg Pregos de aço de 20x100 mm
Dados técnicos: Custo energético 9.830 MJ; Emissão de CO2 0.510 kg; Código LER 17 04 05; Massa do elemento 1 kg; Volume 0.000476 m3

**mt08dba010g** l Agente desmoldante
Dados técnicos: Custo energético 82.642 MJ; Emissão de CO2 4.474 kg; Código LER 17 09 04; Massa do elemento 0.932 kg; Volume 0.000621 m3
Resíduos:
- embalagem: re150104 Embalagens de metal. (componente de resíduo); rendimento 0.042 kg; Código LER 15 01 04; Massa do elemento 1 kg; Volume 0.001667 m3

**mt10hmf020ab** m³ Betão simples C12/15 (X0(P); D12; S3; Cl 1,0), fabricado em central, segundo NP EN 206
Dados técnicos: Custo energético 1840.000 MJ; Emissão de CO2 230.000 kg; Código LER 17 01 01; Massa do elemento 2300 kg; Volume 1.533333 m3
