# Enchimento do tardoz da abóbada

- Propriedade do ficheiro: CYPE INGENIEROS, S.A.
- Formato: FIEBDC-3/2002
- Moeda: EUR
- Custos indirectos: 3.00 %
- IVA: 23.00 %

## E Estruturas

### EF Alvenarias

#### EFE Em abóbada

**EFE021** m³ Enchimento do tardoz da abóbada.
Enchimento de tardoz de abóbada com betão celular à base de cimento e aditivo plastificante-arejante, com meios mecânicos, de resistência à compressão 0,2 MPa e 350 kg/m³ de densidade, confeccionado em obra com cimento cinzento e aditivo plastificante-arejante Mastercell 100 "MBCC de Sika".
Inclui: Espalhamento do material de enchimento em camadas de espessura uniforme. Nivelamento da superfície de acabamento.
Critério de medição de projecto: Volume medido segundo documentação gráfica de Projecto.
Critério de medição de obra: Medir-se-á o volume realmente executado segundo especificações de Projecto.

| Código | Un | Descrição | Rendimento | Preço | Importância |
|---|---|---|---|---|---|
| mt08cem011a | kg | Cimento Portland CEM II/B-L 32,5 R, cor cinzento, em sacos, segundo NP EN 197-1. (material) | 300.000 | 0.10 | 30.00 |
| mt08adb010d | kg | Aditivo plastificante-arejante Mastercell 100 "MBCC de Sika" para betões celulares. (material) | 3.000 | 4.38 | 13.14 |
| mt08aaa010a | m³ | Água. (material) | 0.400 | 1.50 | 0.60 |
| mq06cel010 | h | Equipamento para fabricação e bombagem de betão celular à base de cimento e aditivo plastificante-arejante, de 12 m³/h. (equipamento) | 0.300 | 25.08 | 7.52 |
| mo020 | h | Oficial de 1ª construção. (mão de obra) | 0.500 | 22.68 | 11.34 |
| mo113 | h | Operário não qualificado construção. (mão de obra) | 1.000 | 21.45 | 21.45 |
| % | % | Custos directos complementares | 2 % | 84.05 | 1.68 |
|  |  | Custos directos |  |  | 85.73 |
