# Enchimento do tardoz da abóbada

- Propriedade do ficheiro: CYPE INGENIEROS, S.A.
- Formato: FIEBDC-3/2002
- Moeda: EUR
- Custos indirectos: 3.00 %
- IVA: 23.00 %

## E Estruturas

### EF Alvenarias

#### EFE Em abóbada

**EFE021** m³ Enchimento do tardoz da abóbada.
Enchimento de tardoz de abóbada com betão simples C16/20 (X0(P); D25; S2; Cl 1,0), com meios manuais.
Inclui: Espalhamento do material de enchimento em camadas de espessura uniforme. Nivelamento da superfície de acabamento.
Critério de medição de projecto: Volume medido segundo documentação gráfica de Projecto.
Critério de medição de obra: Medir-se-á o volume realmente executado segundo especificações de Projecto.

| Código | Un | Descrição | Rendimento | Preço | Importância |
|---|---|---|---|---|---|
| mt10hmf020da | m³ | Betão simples C16/20 (X0(P); D25; S2; Cl 1,0), fabricado em central, segundo NP EN 206. (material) | 1.050 | 72.23 | 75.84 |
| mo020 | h | Oficial de 1ª construção. (mão de obra) | 0.500 | 22.68 | 11.34 |
| mo113 | h | Operário não qualificado construção. (mão de obra) | 1.000 | 21.45 | 21.45 |
| % | % | Custos directos complementares | 2 % | 108.63 | 2.17 |
|  |  | Custos directos |  |  | 110.80 |
