# Sistema de cofragem para pilar de alvenaria confinada

- Propriedade do ficheiro: CYPE INGENIEROS, S.A.
- Formato: FIEBDC-3/2002
- Moeda: EUR
- Custos indirectos: 3.00 %
- IVA: 23.00 %

## F Fachadas, divisões e protecções

### FE Alvenaria estrutural

#### FEC Paredes de alvenaria confinada

**FEC041** m² Sistema de cofragem para pilar de alvenaria confinada.
Montagem e desmontagem de sistema de cofragem reutilizável para formação de pilar de alvenaria confinada, formado por: superfície cofrante de tábuas de madeira maciça, amortizáveis em 5 utilizações e estrutura suporte vertical de escoras de madeira maciça, amortizáveis em 10 utilizações. Inclusive líquido descofrante MasterFinish RL 294 "MBCC de Sika", para evitar a aderência do betão à cofragem.
Inclui: Marcação. Aplicação do líquido descofrante. Montagem do sistema de cofragem. Colocação de elementos de sustentação, fixação e escoramento. Aprumo e nivelamento da cofragem. Desmontagem do sistema de cofragem. Limpeza e armazenamento da cofragem.
Critério de medição de projecto: Superfície de cofragem em contacto com o betão, medida segundo documentação gráfica de Projecto.
Critério de medição de obra: Medir-se-á a superfície de cofragem em contacto com o betão realmente executada segundo especificações de Projecto.

| Código | Un | Descrição | Rendimento | Preço | Importância |
|---|---|---|---|---|---|
| mt08ema050b | m³ | Madeira para cofragem, de 26 mm de espessura. (material) | 0.008 | 184.80 | 1.48 |
| mt50spa052b | m | Pranchão de madeira de pinho, de 20x7,2 cm. (material) | 0.025 | 6.32 | 0.16 |
| mt08eup300 | m | Escora de madeira maciça de pinho, de 8x11 cm. (material) | 0.300 | 3.00 | 0.90 |
| mt50spa101 | kg | Pregos de aço. (material) | 0.090 | 1.87 | 0.17 |
| mt08dba010g | l | Agente desmoldante, à base de óleos especiais, emulsionante em água MasterFinish RL 294 "MBCC de Sika", para cofragens metálicas, fenólicas ou de madeira. (material) | 0.030 | 1.86 | 0.06 |
| op00sie020 |  | Serra de disco fixo, para mesa de trabalho. | 1.000 | 0.00 | 0.00 |
| mo044 | h | Oficial de 1ª cofrador. (mão de obra) | 0.385 | 23.64 | 9.10 |
| mo091 | h | Ajudante de cofrador. (mão de obra) | 0.435 | 23.07 | 10.04 |
| % | % | Custos directos complementares | 2 % | 21.91 | 0.44 |
|  |  | Custos directos |  |  | 22.35 |
