# Impermeabilização de depósito de água com revestimento sintético

- Propriedade do ficheiro: CYPE INGENIEROS, S.A.
- Formato: FIEBDC-3/2002
- Moeda: EUR
- Custos indirectos: 3.00 %
- IVA: 23.00 %

## N Isolamentos e impermeabilizações

### NI Impermeabilizações

#### NIA Fossos de ascensor, depósitos e piscinas

**NIA200** m² Impermeabilização de depósito de água com revestimento sintético.
Impermeabilização de depósito de água constituído por muro de superfície lisa de betão, elementos pré-fabricados de betão ou rebocos de argamassa rica em cimento, com duas demãos de revestimento contínuo elástico impermeabilizante, acabamento acetinado, cor branco, de 1,2 mm de espessura mínima; com prévia aplicação de uma demão de primário de dois componentes, à base de resina epóxi em dispersão aquosa, incolor, acabamento acetinado. Inclusive geotêxtil não tecido de fibras de poliéster e massa tixotrópica, para a resolução de pontos singulares.
Inclui: Limpeza e preparação da superfície. Aplicação de primário. Resolução dos pontos singulares. Aplicação do impermeabilizante.
Critério de medição de projecto: Superfície medida segundo documentação gráfica de Projecto.
Critério de medição de obra: Medir-se-á a superfície realmente executada segundo especificações de Projecto.

| Código | Un | Descrição | Rendimento | Preço | Importância |
|---|---|---|---|---|---|
| mt15dag500a | l | Primário de dois componentes, à base de resina epóxi em dispersão aquosa, incolor, acabamento acetinado, para aplicar com trincha, rolo ou pistola. (material) | 0.200 | 34.97 | 6.99 |
| mt15dag502a | kg | Massa tixotrópica à base de poliuretano líquido, cor cinzento. (material) | 0.120 | 19.52 | 2.34 |
| mt15dag504a | m² | Geotêxtil não tecido de fibras de poliéster, de 100 g/m² de massa superficial e 0,82 mm de espessura, fornecido em rolos de 0,2x100 m. (material) | 0.100 | 3.08 | 0.31 |
| mt15dag501a | kg | Revestimento contínuo elástico impermeabilizante, à base de resina de poliuretano monocomponente, dióxido de titânio, pigmentos, pigmentos extendedores seleccionados, acabamento acetinado, cor branco, anti-caruncho e anti-verdete, com resistência aos álcalis, para aplicar com trincha, rolo ou pistola. (material) | 2.000 | 15.69 | 31.38 |
| mo032 | h | Oficial de 1ª aplicador de produtos impermeabilizantes. (mão de obra) | 0.730 | 22.68 | 16.56 |
| mo070 | h | Ajudante de aplicador de produtos impermeabilizantes. (mão de obra) | 0.730 | 22.13 | 16.15 |
| % | % | Custos directos complementares | 2 % | 73.73 | 1.47 |
|  |  | Custos directos |  |  | 75.20 |
