# Impermeabilização de muro de betão em contacto com o terreno, pela sua face interior, com leitada elástica de cimento

- Propriedade do ficheiro: CYPE INGENIEROS, S.A.
- Formato: FIEBDC-3/2002
- Moeda: EUR
- Custos indirectos: 3.00 %
- IVA: 23.00 %

## N Isolamentos e impermeabilizações

### NI Impermeabilizações

#### NIM Muros em contacto com o terreno

**NIM016** m² Impermeabilização de muro de betão em contacto com o terreno, pela sua face interior, com leitada elástica de cimento.
Impermeabilização de muro de betão em contacto com o terreno, pela sua face interior, através de duas camadas de argamassa cimentícia impermeabilizante flexível bicomponente MasterSeal 550 "MBCC de Sika", de cor cinzento, (rendimento: 1,5 kg/m² a primeira camada e 1,5 kg/m² a segunda camada).
Inclui: Aplicação da primeira camada. Aplicação da segunda camada.
Critério de medição de projecto: Superfície medida segundo documentação gráfica de Projecto.
Critério de medição de obra: Medir-se-á a superfície realmente executada segundo especificações de Projecto.

| Código | Un | Descrição | Rendimento | Preço | Importância |
|---|---|---|---|---|---|
| mt09bmr220g | kg | Argamassa cimentícia impermeabilizante flexível bicomponente MasterSeal 550 "MBCC de Sika", de cor cinzento, com resistência aos sulfatos, ao gelo e à intempérie e apta para estar em contacto com agua potável, segundo NP EN 1504-2, Euroclasse F de reacção ao fogo, segundo NP EN 13501-1, para aplicar em interiores e exteriores. (material) | 3.000 | 0.83 | 2.49 |
| mq06pym010 | h | Misturadora-bombeadora para argamassas e gessos projectados, de 3 m³/h. (equipamento) | 0.100 | 8.52 | 0.85 |
| mo032 | h | Oficial de 1ª aplicador de produtos impermeabilizantes. (mão de obra) | 0.084 | 22.68 | 1.91 |
| mo070 | h | Ajudante de aplicador de produtos impermeabilizantes. (mão de obra) | 0.084 | 22.13 | 1.86 |
| % | % | Custos directos complementares | 2 % | 7.11 | 0.14 |
|  |  | Custos directos |  |  | 7.25 |
