# Massame de betão

- Propriedade do ficheiro: CYPE Ingenieros S.A.
- Formato: FIEBDC-3/2016
- Programa: Gerador de preços para construção civil. CYPE Ingenieros, S.A.
- Data: 03/07/2024
- Moeda: EUR
- Custos indirectos: 3 %
- IVA: 23 %

## A Acondicionamento do terreno

### AN Nivelação

#### ANS Massames

**ANS010** m² Massame de betão.
Massame de betão com adição de fibras de 10 cm de espessura, realizado com betão C12/15 (X0(P); D12; S3; Cl 1,0) fabricado em central e betonagem desde camião com um conteúdo de fibras sem função estrutural, fibras de vidro resistentes aos álcalis (AR) de 2 kg/m³, espalhamento e vibração manual através de régua vibradora, sem tratamento da superfície; com juntas de retracção de 5 mm de espessura, através de corte com disco de diamante. Inclusive painel de poliestireno expandido de 3 cm de espessura, para a execução de juntas de retracção.
Critérios considerados na determinação do preço da unidade de obra: O preço não inclui a sub-base.
Inclui: Preparação da superfície existente. Marcação das juntas de construção e de dilatação. Aplicação de níveis através de pontos, mestras de betão ou réguas. Rega da superfície base. Formação de juntas de construção e de juntas perimetrais de dilatação. Ligações, ancoragem e remate das redes de instalações projectadas. Mistura em camião betoneira. Betonagem, espalhamento e vibração do betão. Cura do betão. Implantação das juntas de retracção. Corte do betão. Limpeza final das juntas de retracção.
Critério de medição de projecto: Superfície medida segundo documentação gráfica de Projecto.
Critério de medição de obra: Medir-se-á a superfície realmente executada segundo especificações de Projecto, sem deduzir a superfície ocupada pelos pilares situados dentro do seu perímetro.

| Código | Un | Descrição | Rendimento | Preço | Importância |
|---|---|---|---|---|---|
| mt08fic020b | kg | Fibras de vidro resistentes aos álcalis (AR), com um conteúdo mínimo de zircónio de 17,1%, de 13 mm de comprimento e 13,5 microns de diâmetro, com 100 filamentos por fio unidos entre si com adesivo, limite elástico 74000 N/mm², resistência à tracção 1620 MPa, para prevenir fissuras por retracção em elementos de betão, segundo NP EN 15422. (material) | 0.2 | 8.73 | 1.746 |
| mt10hmf020ab | m³ | Betão simples C12/15 (X0(P); D12; S3; Cl 1,0), fabricado em central, segundo NP EN 206. (material) | 0.105 | 73 | 7.665 |
| mt16pea020c | m² | Painel rígido de poliestireno expandido, segundo NP EN 13163, bordo lateral recto, de 30 mm de espessura, resistência térmica 0,8 m²°C/W, condutibilidade térmica 0,036 W/(m°C), para junta de dilatação. (material) | 0.05 | 2.01 | 0.101 |
| mq06vib020 | h | Régua vibradora de 3 m. (equipamento) | 0.084 | 5.23 | 0.439 |
| mq06cor020 | h | Equipamento para corte de juntas em massames de betão. (equipamento) | 0.082 | 10.64 | 0.872 |
| mo112 | h | Operário especializado construção. (mão de obra) | 0.082 | 21.98 | 1.802 |
| mo020 | h | Oficial de 1ª construção. (mão de obra) | 0.06 | 22.68 | 1.361 |
| mo113 | h | Operário não qualificado construção. (mão de obra) | 0.06 | 21.45 | 1.287 |
| mo077 | h | Ajudante de construção. (mão de obra) | 0.03 | 22.13 | 0.664 |
| % | % | Custos directos complementares | 2 % | 15.937 | 0.319 |
|  |  | Custos directos |  |  | 16.256 |

Resíduos:
- colocação: mt10hmf020ab Betão simples C12/15 (X0(P); D12; S3; Cl 1,0), fabricado em central, segundo NP EN 206; factor de resíduo 0.00154579
- colocação: mt16pea020c; factor de resíduo 0.048
- demolição: ruo170101 Betão (betões, argamassas e pré-fabricados). (componente de resíduo); rendimento 0.19 kg; Código LER 17 01 01; Massa do elemento 1 kg; Volume 0.000667 m3

## Recursos

**mt10hmf020ab** m³ Betão simples C12/15 (X0(P); D12; S3; Cl 1,0), fabricado em central, segundo NP EN 206
Dados técnicos: Custo energético 1840.000 MJ; Emissão de CO2 230.000 kg; Código LER 17 01 01; Massa do elemento 2300 kg; Volume 1.533333 m3

**mt16pea020c** m² Painel rígido de poliestireno expandido
Dados técnicos: Custo energético 85.089 MJ; Emissão de CO2 2.941 kg; Código LER 17 06 04; Massa do elemento 0.9 kg; Volume 0.0015 m3
Resíduos:
- embalagem: re170203 Plástico. (componente de resíduo); rendimento 0.024 kg; Código LER 17 02 03; Massa do elemento 1 kg; Volume 0.001667 m3
