# Pintura com tinta anti-carbonatação

- Propriedade do ficheiro: CYPE Ingenieros S.A.
- Formato: FIEBDC-3/2016
- Programa: Gerador de preços para construção civil. CYPE Ingenieros, S.A.
- Data: 03/07/2024
- Moeda: EUR
- Custos indirectos: 3 %
- IVA: 23 %

## R Revestimentos

### RL Tratamentos superficiais de protecção

#### RLB Anti-carbonatação

**RLB010** m² Pintura com tinta anti-carbonatação.
Aplicação manual de duas demãos de revestimento elástico à base de resinas acrílicas em dispersão aquosa, MasterProtect 325 EL "MBCC de Sika", cor branco, acabamento mate, textura lisa, (rendimento: 0,2 kg/m² cada demão), para a protecção do betão ou argamassa contra a carbonatação e ambientes agressivos.
Inclui: Limpeza da superfície suporte. Aplicação de uma demão de primário e uma demão de acabamento.
Critério de medição de projecto: Superfície medida segundo documentação gráfica de Projecto.
Critério de medição de obra: Medir-se-á a superfície realmente executada segundo especificações de Projecto.

| Código | Un | Descrição | Rendimento | Preço | Importância |
|---|---|---|---|---|---|
| mt27tsb010sa | kg | Revestimento rígido à base de resinas acrílicas em dispersão aquosa, MasterProtect 320 "MBCC de Sika", cor branco, acabamento mate, textura lisa, impermeável ao dióxido de carbono e permeável ao vapor de água, para a protecção de betão ou argamassa, contra a carbonatação e ambientes agressivos contaminados, segundo NP EN 1504-2. (material) | 0.4 | 5.15 | 2.060 |
| mo038 | h | Oficial de 1ª pintor. (mão de obra) | 0.15 | 22.68 | 3.402 |
| mo076 | h | Ajudante de pintor. (mão de obra) | 0.15 | 22.13 | 3.320 |
| % | % | Custos directos complementares | 2 % | 8.782 | 0.176 |
|  |  | Custos directos |  |  | 8.958 |

Resíduos:
- colocação: mt27tsb010sa; factor de resíduo 0.035943

## Recursos

**mt27tsb010sa** kg Revestimento rígido à base de resinas acrílicas em dispersão aquosa
Dados técnicos: Custo energético 75.527 MJ; Emissão de CO2 2.872 kg; Código LER 17 09 04; Massa do elemento 1 kg; Volume 0.000667 m3
Resíduos:
- embalagem: re170203 Plástico. (componente de resíduo); rendimento 0.003 kg; Código LER 17 02 03; Massa do elemento 1 kg; Volume 0.001667 m3
