# Lastro ou contrapeso de betão simples para estabilizador de fachada

- Propriedade do ficheiro: CYPE INGENIEROS, S.A.
- Formato: FIEBDC-3/2002
- Moeda: EUR
- Custos indirectos: 3.00 %
- IVA: 23.00 %

## 0 Trabalhos prévios

### 0F Estabilizadores de fachada

#### 0FC Contrapesos

**0FC010** Ud Lastro ou contrapeso de betão simples para estabilizador de fachada.
Lastro ou contrapeso de betão simples, para fixação de estabilizador de fachada, de 1x2x2 m, realizado com betão C12/15 (X0(P); D12; S3; Cl 1,0) fabricado em central e betonagem desde camião; montagem e desmontagem de sistema de cofragem recuperável, realizado com painéis metálicos, amortizáveis em 200 utilizações. Incluindo lâmina de polietileno para protecção do pavimento existente na via pública e líquido descofrante MasterFinish RL 294 "MBCC de Sika", para evitar a aderência do betão à cofragem.
Critérios considerados na determinação do preço da unidade de obra: O preço inclui a demolição do lastro ou contrapeso com martelo pneumático e a carga manual de entulho para camião ou contentor.
Inclui: Marcação. Colocação da tela de polietileno. Montagem do sistema de cofragem. Betonagem e compactação do betão. Coroamento e nivelamento do elemento. Desmontagem do sistema de cofragem. Cura do betão. Demolição do elemento. Fragmentação do entulho em peças manejáveis. Remoção e acumulação de entulho. Carga manual de entulho para camião ou contentor.
Critério de medição de projecto: Número de unidades previstas, segundo documentação gráfica de Projecto.
Critério de medição de obra: Medir-se-á o número de unidades realmente executadas segundo especificações de Projecto.

| Código | Un | Descrição | Rendimento | Preço | Importância |
|---|---|---|---|---|---|
| mt16png010c | m² | Filme de polietileno de 0,15 mm de espessura e 138 g/m² de massa superficial. (material) | 2.200 | 0.30 | 0.66 |
| mt08eme040 | m² | Painéis metálicos de várias dimensões, para cofragem de elementos de betão. (material) | 0.060 | 52.00 | 3.12 |
| mt50spa052b | m | Pranchão de madeira de pinho, de 20x7,2 cm. (material) | 0.240 | 6.32 | 1.52 |
| mt50spa081a | Ud | Escora metálica telescópica, até 3 m de altura. (material) | 0.160 | 19.25 | 3.08 |
| mt08eme051a | m | Fita de aço galvanizado, para cofragem metálica. (material) | 1.200 | 0.29 | 0.35 |
| mt08var050 | kg | Arame galvanizado para atar, de 1,30 mm de diâmetro. (material) | 0.600 | 1.50 | 0.90 |
| mt08var060 | kg | Pregos de aço de 20x100 mm. (material) | 1.200 | 8.75 | 10.50 |
| mt08dba010g | l | Agente desmoldante, à base de óleos especiais, emulsionante em água MasterFinish RL 294 "MBCC de Sika", para cofragens metálicas, fenólicas ou de madeira. (material) | 0.360 | 1.86 | 0.67 |
| mt10hmf020ab | m³ | Betão simples C12/15 (X0(P); D12; S3; Cl 1,0), fabricado em central, segundo NP EN 206. (material) | 4.400 | 73.00 | 321.20 |
| mq05mai030 | h | Martelo pneumático. (equipamento) | 18.547 | 4.57 | 84.76 |
| mq05pdm010a | h | Compressor portátil eléctrico 2 m³/min de caudal. (equipamento) | 9.274 | 4.27 | 39.60 |
| au00auh020 |  | Calha para descarga do betão. | 1.000 | 0.00 | 0.00 |
| au00auh040 |  | Vibrador de betão, eléctrico. | 1.000 | 0.00 | 0.00 |
| mo044 | h | Oficial de 1ª cofrador. (mão de obra) | 4.483 | 23.64 | 105.98 |
| mo091 | h | Ajudante de cofrador. (mão de obra) | 5.977 | 23.07 | 137.89 |
| mo045 | h | Oficial de 1ª estruturista, em trabalhos de betonagem. (mão de obra) | 0.249 | 23.64 | 5.89 |
| mo092 | h | Ajudante de estruturista, em trabalhos de betonagem. (mão de obra) | 1.245 | 23.07 | 28.72 |
| mo113 | h | Operário não qualificado construção. (mão de obra) | 9.962 | 21.45 | 213.68 |
| mo112 | h | Operário especializado construção. (mão de obra) | 29.885 | 21.98 | 656.87 |
| % | % | Custos directos complementares | 2 % | 1615.39 | 32.31 |
|  |  | Custos directos |  |  | 1647.70 |
