# Sistema de cofragem para massame

- Propriedade do ficheiro: CYPE INGENIEROS, S.A.
- Formato: FIEBDC-3/2002
- Moeda: EUR
- Custos indirectos: 3.00 %
- IVA: 23.00 %

## A Acondicionamento do terreno

### AN Nivelação

#### ANS Massames

**ANS035** m² Sistema de cofragem para massame.
Montagem de sistema de cofragem recuperável de madeira, para massame, formado por pranchões de madeira, amortizáveis em 4 utilizações, e posterior desmontagem do sistema de cofragem. Inclusive elementos de sustentação, fixação e escoramentos necessários para a sua estabilidade e líquido descofrante MasterFinish RL 294 "MBCC de Sika", para evitar a aderência do betão à cofragem.
Inclui: Limpeza e preparação do plano de apoio. Marcação. Aplicação do líquido descofrante. Montagem do sistema de cofragem. Colocação de elementos de sustentação, fixação e escoramento. Aprumo e nivelamento da cofragem. Humidificação da cofragem. Desmontagem do sistema de cofragem. Limpeza e armazenamento da cofragem.
Critério de medição de projecto: Superfície de cofragem em contacto com o betão, medida segundo documentação gráfica de Projecto.
Critério de medição de obra: Medir-se-á a superfície de cofragem em contacto com o betão realmente executada segundo especificações de Projecto.

| Código | Un | Descrição | Rendimento | Preço | Importância |
|---|---|---|---|---|---|
| mt08ema050b | m³ | Madeira para cofragem, de 26 mm de espessura. (material) | 0.020 | 184.80 | 3.70 |
| mt08var050 | kg | Arame galvanizado para atar, de 1,30 mm de diâmetro. (material) | 0.100 | 1.50 | 0.15 |
| mt08var060 | kg | Pregos de aço de 20x100 mm. (material) | 0.050 | 8.75 | 0.44 |
| mt08dba010g | l | Agente desmoldante, à base de óleos especiais, emulsionante em água MasterFinish RL 294 "MBCC de Sika", para cofragens metálicas, fenólicas ou de madeira. (material) | 0.030 | 1.86 | 0.06 |
| op00sie020 |  | Serra de disco fixo, para mesa de trabalho. | 1.000 | 0.00 | 0.00 |
| mo044 | h | Oficial de 1ª cofrador. (mão de obra) | 0.374 | 23.64 | 8.84 |
| mo091 | h | Ajudante de cofrador. (mão de obra) | 0.374 | 23.07 | 8.63 |
| % | % | Custos directos complementares | 2 % | 21.82 | 0.44 |
|  |  | Custos directos |  |  | 22.26 |
