# Reforço de pilar de betão armado, com perfis metálicos sem presilhas

- Propriedade do ficheiro: CYPE INGENIEROS, S.A.
- Formato: FIEBDC-3/2002
- Moeda: EUR
- Custos indirectos: 3.00 %
- IVA: 23.00 %

## E Estruturas

### EH Betão armado

#### EHP Reforços com perfis metálicos

**EHP010** m Reforço de pilar de betão armado, com perfis metálicos sem presilhas.
Reforço de pilar de betão armado de 30x30 cm, com perfis de aço S275JR, laminados a quente, série L 40x4, com camada de primário anticorrosivo, dispostos nas arestas do pilar e unidos nas quatro faces através de presilhas metálicas de 20x4 mm, soldadas "in situ", cada 25 cm, com ajuste vertical das cantoneiras sobre as arestas do pilar utilizando adesivo tixotrópico de dois componentes à base de resina epóxi, MasterBrace ADH 1460 "MBCC de Sika", até assegurar que se encontram solidamente aderidas, fornecimento de material de soldadura segundo EN ISO 2560 e soldadura do conjunto, assegurando-se um efeito de confinamento activo sobre o betão original.
Inclui: Implantação da posição dos reforços e presilhas. Limpeza e saneamento das arestas do pilar. Aplicação da cola. Colocação e fixação provisória dos perfis. Colocação das presilhas com soldadura. Execução das uniões.
Critério de medição de projecto: Comprimento medido entre eixos, segundo documentação gráfica de Projecto.
Critério de medição de obra: Medir-se-á, a eixos, o comprimento realmente executado segundo especificações de Projecto.

| Código | Un | Descrição | Rendimento | Preço | Importância |
|---|---|---|---|---|---|
| mt09reh120d | kg | Adesivo tixotrópico de dois componentes à base de resina epóxi, MasterBrace ADH 1460 "MBCC de Sika", para a correcta ligação entre o betão fresco e o betão endurecido ou para melhorar a aderência do betão endurecido e o aço, segundo NP EN 1504-7. (material) | 0.480 | 11.98 | 5.75 |
| mt07ala140aga | m | Perfil de aço EN 10025 S275JR, série L 40x4, laminado a quente, para aplicações estruturais. Trabalhado e montado em oficina, para colocar em obra. (material) | 4.400 | 5.21 | 22.92 |
| mt07ala111ba | m | Placa de aço laminado EN 10025 S275JR, em perfil plano laminado a quente, de 20x4 mm, para aplicações estruturais. (material) | 5.900 | 1.58 | 9.32 |
| mt27pfi010 | l | Primário de secagem rápida, formulado com resinas alquídicas modificadas e fosfato de zinco. (material) | 0.024 | 4.80 | 0.12 |
| mq08sol020 | h | Equipamentos e elementos auxiliares para soldadura eléctrica. (equipamento) | 0.116 | 3.42 | 0.40 |
| op00ciz020 |  | Guilhotina para aço em varões nervurados. | 1.000 | 0.00 | 0.00 |
| op00ata010 |  | Máquina de amarrar ferro. | 1.000 | 0.00 | 0.00 |
| mo047 | h | Oficial de 1ª montador de estruturas metálicas. (mão de obra) | 1.153 | 23.64 | 27.26 |
| mo094 | h | Ajudante de montador de estruturas metálicas. (mão de obra) | 1.153 | 23.07 | 26.60 |
| % | % | Custos directos complementares | 2 % | 92.37 | 1.85 |
|  |  | Custos directos |  |  | 94.22 |
