# Reparação estrutural de betão, com argamassa à base de resina epóxi

- Propriedade do ficheiro: CYPE INGENIEROS, S.A.
- Formato: FIEBDC-3/2002
- Moeda: EUR
- Custos indirectos: 3.00 %
- IVA: 23.00 %

## E Estruturas

### EH Betão armado

#### EHY Reparações

**EHY025** m² Reparação estrutural de betão, com argamassa à base de resina epóxi.
Aplicação manual de argamassa de reparação de dois componentes à base de resina epóxi, tixotrópica e com altas resistências mecânicas, MasterEmaco S 2600 "MBCC de Sika", com uma resistência à compressão aos 28 dias maior ou igual a 45 N/mm² e um módulo de elasticidade maior ou igual a 20000 N/mm², classe R4 segundo NP EN 1504-3, Euroclasse F de reacção ao fogo, segundo NP EN 13501-1, em camada de 20 mm de espessura média, com acabamento superficial afagado com esponja ou talocha, para reparação e reforço estrutural de elemento de betão.
Inclui: Preparação da mistura. Aplicação do produto. Perfilamento de arestas.
Critério de medição de projecto: Superfície medida segundo documentação gráfica de Projecto.
Critério de medição de obra: Medir-se-á a superfície realmente executada segundo especificações de Projecto.

| Código | Un | Descrição | Rendimento | Preço | Importância |
|---|---|---|---|---|---|
| mt09reh170b | kg | Argamassa de reparação de dois componentes à base de resina epóxi, tixotrópica e com altas resistências mecânicas, MasterEmaco S 2600 "MBCC de Sika", com uma resistência à compressão aos 28 dias maior ou igual a 45 N/mm² e um módulo de elasticidade maior ou igual a 20000 N/mm², classe R4 segundo NP EN 1504-3, Euroclasse F de reacção ao fogo, segundo NP EN 13501-1, para reparação estrutural do betão. (material) | 38.000 | 5.35 | 203.30 |
| mo020 | h | Oficial de 1ª construção. (mão de obra) | 0.468 | 22.68 | 10.61 |
| mo113 | h | Operário não qualificado construção. (mão de obra) | 0.468 | 21.45 | 10.04 |
| % | % | Custos directos complementares | 2 % | 223.95 | 4.48 |
|  |  | Custos directos |  |  | 228.43 |
