# Reparação não estrutural de betão, com argamassa de presa rápida à base de cimento, modificada com polímeros

- Propriedade do ficheiro: CYPE INGENIEROS, S.A.
- Formato: FIEBDC-3/2002
- Moeda: EUR
- Custos indirectos: 3.00 %
- IVA: 23.00 %

## E Estruturas

### EH Betão armado

#### EHY Reparações

**EHY029** m² Reparação não estrutural de betão, com argamassa de presa rápida à base de cimento, modificada com polímeros.
Aplicação manual de argamassa à base de cimento hidráulico, tixotrópica, de presa rápida (20 minutos) e retracção compensada, MasterEmaco N 352 RS "MBCC de Sika", com resistência à compressão aos 28 dias maior de 40 N/mm², classe R2, tipo PCC, segundo NP EN 1504-3, Euroclasse F de reacção ao fogo, segundo NP EN 13501-1, composta de cimentos especiais, inertes seleccionados e resinas, em camada de 10 mm de espessura média, com acabamento superficial afagado com esponja ou talocha, para reparação não estrutural de edifícios e estruturas de betão (vazios ou espaços ocos, ninhos de gravilhas, etc.).
Inclui: Humedecimento da superfície suporte. Preparação da mistura. Aplicação do produto. Perfilamento de arestas. Cura.
Critério de medição de projecto: Superfície medida segundo documentação gráfica de Projecto.
Critério de medição de obra: Medir-se-á a superfície realmente executada segundo especificações de Projecto.

| Código | Un | Descrição | Rendimento | Preço | Importância |
|---|---|---|---|---|---|
| mt09reh095g | kg | Argamassa à base de cimento hidráulico, tixotrópica, de presa rápida (20 minutos) e retracção compensada, MasterEmaco N 352 RS "MBCC de Sika", com resistência à compressão aos 28 dias maior de 40 N/mm², classe R2, tipo PCC, segundo NP EN 1504-3, Euroclasse F de reacção ao fogo, segundo NP EN 13501-1, composta de cimentos especiais, inertes seleccionados e resinas, para reparação não estrutural do betão. (material) | 18.000 | 1.40 | 25.20 |
| mo020 | h | Oficial de 1ª construção. (mão de obra) | 0.517 | 22.68 | 11.73 |
| mo113 | h | Operário não qualificado construção. (mão de obra) | 0.517 | 21.45 | 11.09 |
| % | % | Custos directos complementares | 2 % | 48.02 | 0.96 |
|  |  | Custos directos |  |  | 48.98 |
