# Injecção de resinas em fissuras, para reparação estrutural

- Propriedade do ficheiro: CYPE INGENIEROS, S.A.
- Formato: FIEBDC-3/2002
- Moeda: EUR
- Custos indirectos: 3.00 %
- IVA: 23.00 %

## E Estruturas

### EH Betão armado

#### EHY Reparações

**EHY065** m Injecção de resinas em fissuras, para reparação estrutural.
Injecção em fissura com leitada fluida de dois componentes à base de resina epóxi, MasterInject 1360 "MBCC de Sika", com endurecedor amínico, sem dissolventes, (rendimento: 0,5 kg/m), aplicada através de equipamento de injecção a baixa pressão, para reparação estrutural em elemento de betão.
Critérios considerados na determinação do preço da unidade de obra: O preço não inclui a limpeza do interior da fissura nem a colocação dos injectores.
Inclui: Pré-mistura dos componentes da resina. Ligação da mangueira com os injectores. Injecção mecânica da leitada. Desconexão da mangueira. Limpeza superficial.
Critério de medição de projecto: Comprimento medido segundo documentação gráfica de Projecto.
Critério de medição de obra: Medir-se-á o comprimento realmente executado segundo especificações de Projecto.

| Código | Un | Descrição | Rendimento | Preço | Importância |
|---|---|---|---|---|---|
| mt09reh130d | kg | Leitada fluida de dois componentes à base de resina epóxi, MasterInject 1360 "MBCC de Sika", com endurecedor amínico, sem dissolventes, como enchimento transmissor de esforços para injecção de fissuras, secas ou húmidas, com uma resistência à tracção superior a 2,5 N/mm² de mais de 0,2 mm de largura, temperatura de aplicação entre 5°C e 30°C, segundo NP EN 1504-5. (material) | 0.500 | 24.62 | 12.31 |
| mq06eim010 | h | Equipamento de injecção manual de argamassas fluidas e resinas. (equipamento) | 0.128 | 1.72 | 0.22 |
| mo020 | h | Oficial de 1ª construção. (mão de obra) | 0.136 | 22.68 | 3.08 |
| mo112 | h | Operário especializado construção. (mão de obra) | 0.136 | 21.98 | 2.99 |
| % | % | Custos directos complementares | 2 % | 18.60 | 0.37 |
|  |  | Custos directos |  |  | 18.97 |
