# Impermeabilização de fosso de ascensor com argamassa

- Propriedade do ficheiro: CYPE INGENIEROS, S.A.
- Formato: FIEBDC-3/2002
- Moeda: EUR
- Custos indirectos: 3.00 %
- IVA: 23.00 %

## N Isolamentos e impermeabilizações

### NI Impermeabilizações

#### NIA Fossos de ascensor, depósitos e piscinas

**NIA020** m² Impermeabilização de fosso de ascensor com argamassa.
Impermeabilização de fosso de ascensor constituído por muro de superfície lisa de betão, elementos pré-fabricados de betão ou rebocos de argamassa rica em cimento, com argamassa cimentícia impermeabilizante flexível bicomponente MasterSeal 550 "MBCC de Sika", de cor cinzento, aplicado com trincha em duas ou mais camada, sobre o suporte humedecido, até conseguir uma espessura mínima total de 2 mm.
Critérios considerados na determinação do preço da unidade de obra: O preço não inclui a impermeabilização de esquinas e encontros.
Inclui: Humidificação do suporte. Aplicação de uma primeira camada, apertando o produto sobre o suporte humedecido. Secagem. Aplicação de uma segunda camada com a mesma consistência da primeira. Correcção de falhas e limpeza final. Cura.
Critério de medição de projecto: Superfície medida segundo documentação gráfica de Projecto.
Critério de medição de obra: Medir-se-á a superfície realmente executada segundo especificações de Projecto.

| Código | Un | Descrição | Rendimento | Preço | Importância |
|---|---|---|---|---|---|
| mt09bmr220g | kg | Argamassa cimentícia impermeabilizante flexível bicomponente MasterSeal 550 "MBCC de Sika", de cor cinzento, com resistência aos sulfatos, ao gelo e à intempérie e apta para estar em contacto com agua potável, segundo NP EN 1504-2, Euroclasse F de reacção ao fogo, segundo NP EN 13501-1, para aplicar em interiores e exteriores. (material) | 3.000 | 0.83 | 2.49 |
| mo032 | h | Oficial de 1ª aplicador de produtos impermeabilizantes. (mão de obra) | 0.108 | 22.68 | 2.45 |
| mo070 | h | Ajudante de aplicador de produtos impermeabilizantes. (mão de obra) | 0.108 | 22.13 | 2.39 |
| % | % | Custos directos complementares | 2 % | 7.33 | 0.15 |
|  |  | Custos directos |  |  | 7.48 |
