# Impermeabilização de esquinas e encontros com argamassa

- Propriedade do ficheiro: CYPE INGENIEROS, S.A.
- Formato: FIEBDC-3/2002
- Moeda: EUR
- Custos indirectos: 3.00 %
- IVA: 23.00 %

## N Isolamentos e impermeabilizações

### NI Impermeabilizações

#### NIA Fossos de ascensor, depósitos e piscinas

**NIA025** m Impermeabilização de esquinas e encontros com argamassa.
Reforço de impermeabilização de esquinas e encontros entre paramentos de cimento, betão ou blocos de betão, através da abertura de um roço contínuo de 2x1 cm, formando arestas rectas, introdução no mesmo de uma junta estanque deformável e vedação com mástique estanque e deformável, e terminação em ângulo côncavo, a meia cana, com argamassa de presa rápida, MasterSeal 590 "MBCC de Sika", com uma resistência à compressão aos 28 dias maior ou igual a 50 N/mm², aplicado em várias camadas, com um raio de curvatura de 10 cm.
Inclui: Abertura de roça formando arestas rectas. Remoção e acumulação dos restos de obra. Limpeza dos restos da obra. Carga manual dos restos de obra para camião ou contentor. Colocação de junta estanque deformável. Vedação com mástique estanque e deformável. Execução de meia cana com argamassa.
Critério de medição de projecto: Comprimento medido segundo documentação gráfica de Projecto.
Critério de medição de obra: Medir-se-á o comprimento realmente executado segundo especificações de Projecto.

| Código | Un | Descrição | Rendimento | Preço | Importância |
|---|---|---|---|---|---|
| mt15bas170b | m | Perfil hidroexpansivo formado por uma mistura extrudida e vulcanizada de borracha natural, borracha sintética e resinas hidroexpansivas, de 20x10 mm, com uma capacidade de expansibilidade na presença de água de 250% e elevada resistência à pressão hidrostática. (material) | 1.000 | 6.88 | 6.88 |
| mt15sja120 | kg | Vedação com mástique estanque e deformável. (material) | 1.000 | 2.45 | 2.45 |
| mt28reh010d | kg | Argamassa de presa rápida, MasterSeal 590 "MBCC de Sika", com uma resistência à compressão aos 28 dias maior ou igual a 50 N/mm², tipo GP CSIV W2, segundo EN 998-1. (material) | 3.000 | 4.54 | 13.62 |
| mo112 | h | Operário especializado construção. (mão de obra) | 0.217 | 21.98 | 4.77 |
| mo032 | h | Oficial de 1ª aplicador de produtos impermeabilizantes. (mão de obra) | 0.087 | 22.68 | 1.97 |
| mo070 | h | Ajudante de aplicador de produtos impermeabilizantes. (mão de obra) | 0.087 | 22.13 | 1.93 |
| % | % | Custos directos complementares | 2 % | 31.62 | 0.63 |
|  |  | Custos directos |  |  | 32.25 |
