# Impermeabilização líquida, para reparação de coberturas de difícil acesso. Sistema MasterSeal Roof 2160 "MBCC de Sika"

- Propriedade do ficheiro: CYPE INGENIEROS, S.A.
- Formato: FIEBDC-3/2002
- Moeda: EUR
- Custos indirectos: 3.00 %
- IVA: 23.00 %

## N Isolamentos e impermeabilizações

### NL Impermeabilizações líquidas

#### NLG Coberturas, varandas e lavandarias

**NLG090** m² Impermeabilização líquida, para reparação de coberturas de difícil acesso. Sistema MasterSeal Roof 2160 "MBCC de Sika".
Impermeabilização líquida, para reparação de coberturas de difícil acesso, de 2 a 2,5 mm de espessura total, sobre superfície suporte de material betuminoso. Sistema MasterSeal Roof 2160 "MBCC de Sika" formado por impermeabilizante líquido, MasterSeal M 860 "MBCC de Sika", de cor cinzento, com prévia aplicação de primário incolor, MasterSeal P 698 "MBCC de Sika"; e vedação da impermeabilização com membrana elástica impermeabilizante cor a escolher, MasterSeal TC 259 "MBCC de Sika".
Inclui: Limpeza da superfície suporte. Aplicação de primário. Resolução dos pontos singulares. Aplicação do impermeabilizante. Aplicação da camada de vedante.
Critério de medição de projecto: Superfície medida em projecção horizontal, segundo documentação gráfica de Projecto, desde as faces interiores dos parapeitos ou muretes perimetrais que a limitam.
Critério de medição de obra: Medir-se-á, em projecção horizontal, a superfície realmente executada segundo especificações de Projecto, desde as faces interiores dos parapeitos ou muretes perimetrais que a limitam.

| Código | Un | Descrição | Rendimento | Preço | Importância |
|---|---|---|---|---|---|
| mt15bas120n | kg | Primário incolor, MasterSeal P 698 "MBCC de Sika", à base de resina de poliuretano monocomponente e dissolventes, para aplicar sobre superfície suporte betuminosa (lâminas impermeabilizantes asfálticas) com ancinho de borracha e rolo de pelo curto. (material) | 0.100 | 20.21 | 2.02 |
| mt15bas165a | kg | Impermeabilizante líquido, MasterSeal M 860 "MBCC de Sika", de cor cinzento, de dois componentes à base de resina de poliureia sem dissolventes e pigmentos, permeável ao vapor de água, com dureza Shore A aproximada de 75, segundo EN ISO 868 e alongamento na rotura >= 700%, segundo EN ISO 8339, para aplicar com palustra dentada, para formar uma membrana impermeável em coberturas planas ou inclinadas, segundo EN 13813. (material) | 1.500 | 16.23 | 24.35 |
| mt15bas150b | kg | Membrana elástica impermeabilizante cor a escolher, MasterSeal TC 259 "MBCC de Sika", composta por poliuretano alifático monocomponente e dissolventes, com resistência aos raios UV, de aplicação como camada de acabamento elástica para protecção contra a intempérie, no sistema MasterSeal Roof de impermeabilização à vista de coberturas. (material) | 0.200 | 16.63 | 3.33 |
| op00tal020 |  | Berbequim com misturador. | 1.000 | 0.00 | 0.00 |
| mo032 | h | Oficial de 1ª aplicador de produtos impermeabilizantes. (mão de obra) | 0.432 | 22.68 | 9.80 |
| mo070 | h | Ajudante de aplicador de produtos impermeabilizantes. (mão de obra) | 0.432 | 22.13 | 9.56 |
| % | % | Custos directos complementares | 2 % | 49.06 | 0.98 |
|  |  | Custos directos |  |  | 50.04 |
