# Impermeabilização líquida, para reparação de coberturas arquitectónicas, aplicação mecânica a quente. Sistema MasterSeal Roof "MBCC de Sika"

- Propriedade do ficheiro: CYPE INGENIEROS, S.A.
- Formato: FIEBDC-3/2002
- Moeda: EUR
- Custos indirectos: 3.00 %
- IVA: 23.00 %

## N Isolamentos e impermeabilizações

### NL Impermeabilizações líquidas

#### NLG Coberturas, varandas e lavandarias

**NLG310** m² Impermeabilização líquida, para reparação de coberturas arquitectónicas, aplicação mecânica a quente. Sistema MasterSeal Roof "MBCC de Sika".
Impermeabilização líquida, para reparação de coberturas arquitectónicas, de 2 a 2,5 mm de espessura total, sobre superfície suporte de betão ou argamassa. Sistema MasterSeal Roof 2111 "MBCC de Sika" formado por membrana elástica impermeabilizante de dois componentes, MasterSeal M 811 "MBCC de Sika", aplicada através de sistema de projecção mecânica em quente, prévia aplicação de primário com MasterSeal P 770 "MBCC de Sika", endurecido superficialmente através de polvilhamento com inerte de quartzo natural, MasterTop F5 "MBCC de Sika", e aplicação de MasterSeal P 691 "MBCC de Sika" como ponte de aderência; e vedação da impermeabilização com duas camadas de membrana elástica impermeabilizante de cor cinzento RAL 7032, MasterSeal TC 259 "MBCC de Sika".
Inclui: Limpeza da superfície suporte. Aplicação de primário. Aplicação de primário que actua como ponte de aderência. Resolução dos pontos singulares. Aplicação mecânica a quente do impermeabilizante. Aplicação da camada de vedante.
Critério de medição de projecto: Superfície medida em projecção horizontal, segundo documentação gráfica de Projecto, desde as faces interiores dos parapeitos ou muretes perimetrais que a limitam.
Critério de medição de obra: Medir-se-á, em projecção horizontal, a superfície realmente executada segundo especificações de Projecto, desde as faces interiores dos parapeitos ou muretes perimetrais que a limitam.

| Código | Un | Descrição | Rendimento | Preço | Importância |
|---|---|---|---|---|---|
| mt15bas120i | kg | Primário de cor marfim, MasterSeal P 770 "MBCC de Sika", de dois componentes, com tecnologia Xolutec, para aplicar sobre superfície suporte de betão, de argamassa ou metálica com trincha ou rolo. (material) | 0.300 | 11.63 | 3.49 |
| mt15bas130c | kg | Inerte de quartzo natural, MasterTop F5 "MBCC de Sika", de granulometria compreendida entre 0,4 e 1,0 mm, para utilizar como carga mineral em combinação com resinas epóxi ou poliuretano. (material) | 1.000 | 0.74 | 0.74 |
| mt15bas120m | kg | Primário incolor, MasterSeal P 691 "MBCC de Sika", à base de resina de poliuretano monocomponente e dissolventes, para aplicar sobre PVC, EPDM, madeira, poliéster ou fibrocimento, sobre membranas projectadas tipo MasterSeal ou como ponte de aderência com ancinho de borracha e rolo de pelo curto. (material) | 0.100 | 16.19 | 1.62 |
| mt15bas360a | kg | Membrana elástica impermeabilizante de dois componentes à base de poliureia híbrida sem dissolventes, MasterSeal M 811 "MBCC de Sika", permeável ao vapor de água, para aplicar através de sistema de projecção mecânica a quente. (material) | 2.350 | 9.38 | 22.04 |
| mt15bas150a | kg | Membrana elástica impermeabilizante de cor cinzento RAL 7032, MasterSeal TC 259 "MBCC de Sika", composta por poliuretano alifático monocomponente e dissolventes, com resistência aos raios UV, de aplicação como camada de acabamento elástica para protecção contra a intempérie, no sistema MasterSeal Roof de impermeabilização à vista de coberturas. (material) | 0.200 | 16.63 | 3.33 |
| mq06pyp010 | h | Equipamento completo para projecção de produtos impermeabilizantes líquidos a quente. (equipamento) | 0.232 | 2.68 | 0.62 |
| op00tal020 |  | Berbequim com misturador. | 1.000 | 0.00 | 0.00 |
| mo032 | h | Oficial de 1ª aplicador de produtos impermeabilizantes. (mão de obra) | 0.416 | 22.68 | 9.43 |
| mo070 | h | Ajudante de aplicador de produtos impermeabilizantes. (mão de obra) | 0.416 | 22.13 | 9.21 |
| % | % | Custos directos complementares | 2 % | 50.48 | 1.01 |
|  |  | Custos directos |  |  | 51.49 |
