# Cobertura plana não acessível, não ventilada, ajardinada extensiva, tipo convencional. Impermeabilização com lâminas asfálticas, tipo monocamada

- Propriedade do ficheiro: CYPE INGENIEROS, S.A.
- Formato: FIEBDC-3/2002
- Moeda: EUR
- Custos indirectos: 3.00 %
- IVA: 23.00 %

## Q Coberturas

### QD Planas não acessíveis, não ventiladas

#### QDE Ajardinadas extensivas

**QDE010** m² Cobertura plana não acessível, não ventilada, ajardinada extensiva, tipo convencional. Impermeabilização com lâminas asfálticas, tipo monocamada.
Cobertura plana não acessível, não ventilada, ajardinada extensiva (ecológica), tipo convencional, pendente de 1% a 5%. FORMAÇÃO DE PENDENTES: com guias de rincões, laroz e juntas com mestras de tijolo cerâmico furado duplo e camada de argila expandida, descarregada a seco e consolidada na superfície com leitada de cimento, proporcionando uma resistência à compressão de 1 MPa e com uma condutibilidade térmica de 0,087 W/(m°C), com espessura média de 10 cm; com camada de regularização de argamassa de cimento, confeccionada em obra, dosificação 1:6 de 4 cm de espessura, acabamento afagado; ISOLAMENTO TÉRMICO: painel rígido de lã mineral hidrofugada; IMPERMEABILIZAÇÃO: tipo monocamada, colada, formada por uma membrana de betume modificado com elastómero SBS, LBM(SBS)-50/G-FP, totalmente colada com maçarico; CAMADA SEPARADORA SOB PROTECÇÃO: geotêxtil não tecido composto por fibras de poliéster entrelaçadas, (200 g/m²); CAMADA DRENANTE E RETENTORA DE ÁGUA: lâmina drenante e retentora de água de estrutura nodular de polietileno de alta densidade (PEAD/HDPE), com nódulos de 20 mm de altura, formada por uma membrana de polietileno de alta densidade com relevo em cone truncado e perfurações na parte superior; CAMADA FILTRANTE: geotêxtil não tecido sintético, termosoldado, de polipropileno-polietileno, com uma resistência à tracção longitudinal de 16 kN/m, uma resistência à tracção transversal de 16,5 kN/m, uma abertura de cone ao ensaio de perfuração dinâmica segundo NP EN ISO 13433 inferior a 18 mm, resistência CBR ao punçoamento 2,7 kN e uma massa superficial de 200 g/m²; CAMADA DE PROTECÇÃO: camada de rocha vulcânica de 3 cm de espessura, sobre base de substrato orgânico de 6 cm de espessura.
Critérios considerados na determinação do preço da unidade de obra: O preço não inclui a execução e a vedação das juntas nem a execução de remates nos encontros com paramentos e drenagens.
Inclui: Marcação dos pontos singulares. Marcação das pendentes e traçado de rincões, larozes e juntas. Formação de pendentes com guias de rincões, laroz e juntas com mestras de tijolo. Enchimento de juntas com poliestireno expandido. Descarga a seco da argila expandida até alcançar o nível das mestras, e consolidação com leitada de cimento. Descarga, espalhamento e nivelamento com réguas da camada de argamassa de regularização. Revisão da superfície base na qual se realiza a fixação do isolamento de acordo com as exigências da técnica a utilizar. Corte, ajuste e colocação do isolamento. Limpeza e preparação da superfície. Colocação da impermeabilização. Colocação da camada separadora sob protecção. Colocação da camada drenante e retentora de água. Colocação da camada filtrante. Espalhamento do substrato e da rocha vulcânica.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.29 | 0.87 |
| mt01arl030a | m³ | Argila expandida, fornecida em sacos, segundo NP EN 13055-1. (material) | 0.100 | 144.49 | 14.45 |
| mt09lec020b | m³ | Leitada de cimento CEM II/B-L 32,5 N 1/3. (material) | 0.010 | 112.60 | 1.13 |
| mt16pea020b | m² | Painel rígido de poliestireno expandido, segundo NP EN 13163, bordo lateral recto, de 20 mm de espessura, resistência térmica 0,55 m²°C/W, condutibilidade térmica 0,036 W/(m°C), para junta de dilatação. (material) | 0.010 | 1.34 | 0.01 |
| mt08aaa010a | m³ | Água. (material) | 0.008 | 1.50 | 0.01 |
| mt01arg005a | t | Areia de pedreira, para argamassa preparada em obra. (material) | 0.065 | 18.00 | 1.17 |
| mt08cem011a | kg | Cimento Portland CEM II/B-L 32,5 R, cor cinzento, em sacos, segundo NP EN 197-1. (material) | 10.000 | 0.10 | 1.00 |
| mt16lrc010ac | m² | Painel rígido de lã mineral hidrofugada, segundo EN 13162, de 50 mm de espessura, resistência térmica >= 1,3 m²°C/W, condutibilidade térmica 0,038 W/(m°C), Euroclasse A1 de reacção ao fogo segundo NP EN 13501-1. (material) | 1.050 | 19.01 | 19.96 |
| mt14lga010oc | m² | Membrana de betume modificado com elastómero SBS, LBM(SBS)-50/G-FP, de 3,5 mm de espessura, massa nominal 5 kg/m², com armadura de feltro de poliéster reforçado e estabilizado de 150 g/m², com auto-protecção mineral de cor verde, com resistência à penetração de raizes. Segundo EN 13707. (material) | 1.100 | 10.36 | 11.40 |
| mt14gsa020ce | m² | Geotêxtil não tecido composto por fibras de poliéster entrelaçadas, com uma resistência à tracção longitudinal de 1,63 kN/m, uma resistência à tracção transversal de 2,08 kN/m, uma abertura de cone ao ensaio de perfuração dinâmica segundo NP EN ISO 13433 inferior a 27 mm, resistência CBR ao punçoamento 0,4 kN e uma massa superficial de 200 g/m², segundo EN 13252. (material) | 1.050 | 0.93 | 0.98 |
| mt14gdc010v | m² | Lâmina drenante e retentora de água de estrutura nodular de polietileno de alta densidade (PEAD/HDPE), com nódulos de 20 mm de altura, formada por uma membrana de polietileno de alta densidade com relevo em cone truncado e perfurações na parte superior, resistência à compressão 180 kN/m² segundo EN ISO 604 e capacidade de drenagem 12 l/(s·m). (material) | 1.050 | 9.39 | 9.86 |
| mt14gsa010dg | m² | Geotêxtil não tecido sintético, termosoldado, de polipropileno-polietileno, com uma resistência à tracção longitudinal de 16 kN/m, uma resistência à tracção transversal de 16,5 kN/m, uma abertura de cone ao ensaio de perfuração dinâmica segundo NP EN ISO 13433 inferior a 18 mm, resistência CBR ao punçoamento 2,7 kN e uma massa superficial de 200 g/m². (material) | 1.050 | 2.56 | 2.69 |
| mt48sad010 | l | Substrato orgânico, para coberturas ajardinadas extensivas. (material) | 60.000 | 0.19 | 11.40 |
| mt48sad020 | kg | Rocha vulcânica de diferentes granulometrias, para colocar sobre o substrato orgânico em coberturas ajardinadas extensivas. (material) | 50.000 | 0.26 | 13.00 |
| mq06hor010 | h | Betoneira eléctrica com uma capacidade de amassadura de 160 l. (equipamento) | 0.032 | 3.45 | 0.11 |
| op00sop010 |  | Maçarico para soldadura de lâminas asfálticas. | 1.000 | 0.00 | 0.00 |
| mo020 | h | Oficial de 1ª construção. (mão de obra) | 0.098 | 22.68 | 2.22 |
| mo113 | h | Operário não qualificado construção. (mão de obra) | 0.449 | 21.45 | 9.63 |
| mo029 | h | Oficial de 1ª aplicador de lâminas impermeabilizantes. (mão de obra) | 0.263 | 22.68 | 5.96 |
| mo067 | h | Ajudante de aplicador de lâminas impermeabilizantes. (mão de obra) | 0.263 | 22.13 | 5.82 |
| mo054 | h | Oficial de 1ª montador de isolamentos. (mão de obra) | 0.055 | 23.31 | 1.28 |
| mo101 | h | Ajudante de montador de isolamentos. (mão de obra) | 0.055 | 22.13 | 1.22 |
| mo040 | h | Oficial de 1ª jardineiro. (mão de obra) | 0.058 | 22.68 | 1.32 |
| mo115 | h | Operário jardineiro. (mão de obra) | 0.058 | 21.45 | 1.24 |
| % | % | Custos directos complementares | 2 % | 116.73 | 2.33 |
|  |  | Custos directos |  |  | 119.06 |
