# Pintura apta para estar em contacto com agua potável

- Propriedade do ficheiro: CYPE INGENIEROS, S.A.
- Formato: FIEBDC-3/2002
- Moeda: EUR
- Custos indirectos: 3.00 %
- IVA: 23.00 %

## R Revestimentos

### RO Pinturas específicas

#### ROH Em contacto com agua potável

**ROH010** m² Pintura apta para estar em contacto com agua potável.
Aplicação manual de duas demãos de revestimento sintético elástico impermeabilizante bicomponente à base de resinas de poliuretano alifático, sem dissolventes, MasterSeal M 808 "MBCC de Sika", com certificado de potabilidade, cor cinzento, (rendimento: 0,25 kg/m² cada demão), sobre superfícies de aço em contacto com agua potável.
Inclui: Preparação da mistura. Aplicação de duas demãos de acabamento.
Critério de medição de projecto: Superfície medida segundo documentação gráfica de Projecto, com o mesmo critério que o suporte base.
Critério de medição de obra: Medir-se-á a superfície realmente executada segundo especificações de Projecto, com o mesmo critério que o suporte base.

| Código | Un | Descrição | Rendimento | Preço | Importância |
|---|---|---|---|---|---|
| mt15bas280c | kg | Revestimento sintético elástico impermeabilizante bicomponente à base de resinas de poliuretano alifático, sem dissolventes, MasterSeal M 808 "MBCC de Sika", com certificado de potabilidade, cor cinzento, permeável ao vapor de água, com alta resistência aos agentes químicos e resistência à intempérie. (material) | 0.500 | 14.64 | 7.32 |
| op00tal020 |  | Berbequim com misturador. | 1.000 | 0.00 | 0.00 |
| mo038 | h | Oficial de 1ª pintor. (mão de obra) | 0.170 | 22.68 | 3.86 |
| mo076 | h | Ajudante de pintor. (mão de obra) | 0.170 | 22.13 | 3.76 |
| % | % | Custos directos complementares | 2 % | 14.94 | 0.30 |
|  |  | Custos directos |  |  | 15.24 |
