# Sistema de cofragem para núcleo de betão

- Propriedade do ficheiro: CYPE Ingenieros S.A.
- Formato: FIEBDC-3/2016
- Programa: Gerador de preços para construção civil. CYPE Ingenieros, S.A.
- Data: 30/09/2024
- Moeda: EUR
- Custos indirectos: 3 %
- IVA: 23 %

## E Estruturas

### EH Betão armado

#### EHN Núcleos e paredes

**EHN025** m² Sistema de cofragem para núcleo de betão.
Montagem e desmontagem numa face do núcleo, de sistema de cofragem nas duas faces com acabamento para revestir, realizado com painéis metálicos modulares, amortizáveis em 150 utilizações, para execução de núcleo de betão armado para ascensor ou escada, de até 3 m de altura e superfície plana. Inclusive negativos para passagem dos tensores, elementos de sustentação, fixação e escoramento necessários para a sua estabilidade; líquido descofrante MasterFinish RL 294 "MBCC de Sika", para evitar a aderência do betão à cofragem.
Inclui: Limpeza e preparação do plano de apoio. Marcação das juntas de construção e de dilatação. Colocação de negativos para passagem dos tensores. Montagem do sistema de cofragem. Colocação de elementos de sustentação, fixação e escoramento. Aprumo e nivelamento da cofragem. Desmontagem do sistema de cofragem. Limpeza e armazenamento da cofragem.
Critério de medição de projecto: Superfície de cofragem em contacto com o betão, medida segundo documentação gráfica de Projecto, sem deduzir aberturas menores que 1 m².
Critério de medição de obra: Medir-se-á a superfície de cofragem em contacto com o betão realmente executada segundo especificações de Projecto, sem deduzir aberturas menores que 1 m².

| Código | Un | Descrição | Rendimento | Preço | Importância |
|---|---|---|---|---|---|
| mt08eme070c | m² | Painéis metálicos modulares, para cofragem de paredes de betão de até 3 m de altura. (material) | 0.007 | 200 | 1.400 |
| mt08eme075P | Ud | Estrutura suporte de sistema de cofragem vertical, para paredes de betão a duas faces, de até 3 m de altura, formada por escoras metálicas para estabilização e aprumo da superfície cofrante. (material) | 0.007 | 275 | 1.925 |
| mt08dba010g | l | Agente desmoldante, à base de óleos especiais, emulsionante em água MasterFinish RL 294 "MBCC de Sika", para cofragens metálicas, fenólicas ou de madeira. (material) | 0.03 | 1.86 | 0.056 |
| mt08var204 | Ud | Negativos de PVC para passagem dos tensores da cofragem, de vários diâmetros e comprimentos. (material) | 0.1 | 1.35 | 0.135 |
| mo044 | h | Oficial de 1ª cofrador. (mão de obra) | 0.402 | 23.64 | 9.503 |
| mo091 | h | Ajudante de cofrador. (mão de obra) | 0.439 | 23.07 | 10.128 |
| % | % | Custos directos complementares | 2 % | 23.147 | 0.463 |
|  |  | Custos directos |  |  | 23.610 |

Resíduos:
- colocação: mt08eme070c Painéis metálicos modulares, para cofragem de paredes de betão de até 3 m de altura; factor de resíduo 1
- colocação: mt08dba010g; factor de resíduo 0.07

## Recursos

**mt08eme070c** m² Painéis metálicos modulares, para cofragem de paredes de betão de até 3 m de altura
Dados técnicos: Custo energético 314.560 MJ; Emissão de CO2 16.320 kg; Código LER 17 04 05; Massa do elemento 32 kg; Volume 0.015238 m3

**mt08dba010g** l Agente desmoldante
Dados técnicos: Custo energético 82.642 MJ; Emissão de CO2 4.474 kg; Código LER 17 09 04; Massa do elemento 0.932 kg; Volume 0.000621 m3
Resíduos:
- embalagem: re150104 Embalagens de metal. (componente de resíduo); rendimento 0.042 kg; Código LER 15 01 04; Massa do elemento 1 kg; Volume 0.001667 m3
