# Impermeabilização de junta de construção em contacto com a água, com perfil hidroexpansivo

- Propriedade do ficheiro: CYPE Ingenieros S.A.
- Formato: FIEBDC-3/2016
- Programa: Gerador de preços para construção civil. CYPE Ingenieros, S.A.
- Data: 30/09/2024
- Moeda: EUR
- Custos indirectos: 3 %
- IVA: 23 %

## N Isolamentos e impermeabilizações

### NI Impermeabilizações

#### NIJ Juntas

**NIJ111** m Impermeabilização de junta de construção em contacto com a água, com perfil hidroexpansivo.
Impermeabilização de junta de construção, vertical ou horizontal, exposta a pressão hidrostática, temporal ou permanente, com perfil hidroexpansivo de bentonite, de expansão controlada em contacto com água salina, de 25x20 mm, colocado com sobreposições, fixado com cola.
Inclui: Limpeza do suporte. Marcação. Aplicação da cola. Colocação do perfil.
Critério de medição de projecto: Comprimento medido segundo documentação gráfica de Projecto.
Critério de medição de obra: Medir-se-á o comprimento realmente executado segundo especificações de Projecto.

| Código | Un | Descrição | Rendimento | Preço | Importância |
|---|---|---|---|---|---|
| mt15sja160d | m | Perfil hidroexpansivo de bentonite, de expansão controlada em contacto com água salina, de 25x20 mm. (material) | 1.05 | 6.11 | 6.416 |
| mt15sja165 | l | Primário adesivo para perfis hidroexpansivos de bentonite. (material) | 0.015 | 7.3 | 0.110 |
| mo032 | h | Oficial de 1ª aplicador de produtos impermeabilizantes. (mão de obra) | 0.109 | 22.68 | 2.472 |
| % | % | Custos directos complementares | 2 % | 8.998 | 0.180 |
|  |  | Custos directos |  |  | 9.178 |

Resíduos:
- colocação: mt15sja160d Perfil hidroexpansivo de bentonite, de expansão controlada em contacto com água salina, de 25x20 mm; factor de resíduo 0.0075
- colocação: mt15sja165 Primário adesivo para perfis hidroexpansivos de bentonite; factor de resíduo 0.0506425

## Recursos

**mt15sja160d** m Perfil hidroexpansivo de bentonite, de expansão controlada em contacto com água salina, de 25x20 mm
Dados técnicos: Custo energético 8.00e-05 MJ; Emissão de CO2 8.00e-06 kg; Código LER 01 04 09; Massa do elemento 0.0008 kg

**mt15sja165** l Primário adesivo para perfis hidroexpansivos de bentonite
Dados técnicos: Custo energético 104.244 MJ; Emissão de CO2 3.961 kg; Código LER 17 09 04; Massa do elemento 1.2 kg; Volume 0.0008 m3
Resíduos:
- embalagem: re150104 Embalagens de metal. (componente de resíduo); rendimento 0.049 kg; Código LER 15 01 04; Massa do elemento 1 kg; Volume 0.001667 m3
