# Impermeabilização de muro de betão em contacto com o terreno, pela sua face exterior, com emulsões asfálticas

- Propriedade do ficheiro: CYPE Ingenieros S.A.
- Formato: FIEBDC-3/2016
- Programa: Gerador de preços para construção civil. CYPE Ingenieros, S.A.
- Data: 03/07/2024
- Moeda: EUR
- Custos indirectos: 3 %
- IVA: 23 %

## N Isolamentos e impermeabilizações

### NI Impermeabilizações

#### NIM Muros em contacto com o terreno

**NIM009** m² Impermeabilização de muro de betão em contacto com o terreno, pela sua face exterior, com emulsões asfálticas.
Impermeabilização de muro de betão em contacto com o terreno, pela sua face exterior, com emulsão betuminosa aniónica monocomponente, à base de betumes e resinas, MasterSeal M 431 "MBCC de Sika", aplicada em duas demãos, (rendimento: 1 kg/m² cada demão).
Inclui: Preparação da superfície suporte. Aplicação da primeira demão. Aplicação da segunda demão.
Critério de medição de projecto: Superfície medida segundo documentação gráfica de Projecto.
Critério de medição de obra: Medir-se-á a superfície realmente executada segundo especificações de Projecto.

| Código | Un | Descrição | Rendimento | Preço | Importância |
|---|---|---|---|---|---|
| mt14ieb010d | kg | Emulsão betuminosa aniónica monocomponente, à base de betumes e resinas, MasterSeal M 431 "MBCC de Sika". (material) | 2 | 2.21 | 4.420 |
| mo032 | h | Oficial de 1ª aplicador de produtos impermeabilizantes. (mão de obra) | 0.122 | 22.68 | 2.767 |
| mo070 | h | Ajudante de aplicador de produtos impermeabilizantes. (mão de obra) | 0.122 | 22.13 | 2.700 |
| % | % | Custos directos complementares | 2 % | 9.887 | 0.198 |
|  |  | Custos directos |  |  | 10.085 |

Resíduos:
- colocação: mt14ieb010d Emulsão betuminosa aniónica monocomponente, à base de betumes e resinas, MasterSeal M 431 "MBCC de Sika"; factor de resíduo 0.035

## Recursos

**mt14ieb010d** kg Emulsão betuminosa aniónica monocomponente, à base de betumes e resinas, MasterSeal M 431 "MBCC de Sika"
Dados técnicos: Custo energético 32.726 MJ; Emissão de CO2 0.271 kg; Código LER 17 03 02; Massa do elemento 1 kg; Volume 0.001 m3
Resíduos:
- embalagem: re150104 Embalagens de metal. (componente de resíduo); rendimento 0.08 kg; Código LER 15 01 04; Massa do elemento 1 kg; Volume 0.001667 m3
