# Impermeabilização líquida de floreira, pelo interior

- Propriedade do ficheiro: CYPE Ingenieros S.A.
- Formato: FIEBDC-3/2016
- Programa: Gerador de preços para construção civil. CYPE Ingenieros, S.A.
- Data: 10/06/2024
- Moeda: EUR
- Custos indirectos: 3 %
- IVA: 23 %

## N Isolamentos e impermeabilizações

### NL Impermeabilizações líquidas

#### NLD Floreiras

**NLD010** m² Impermeabilização líquida de floreira, pelo interior.
Impermeabilização líquida de floreira, pelo interior, com uma demão de impermeabilizante líquido, MasterSeal M 860 "MBCC de Sika", de cor cinzento, de dois componentes à base de resina de poliureia sem dissolventes e pigmentos; com prévia aplicação de uma demão de primário incolor de dois componentes, MasterTop P 622 "MBCC de Sika", à base de resina epóxi sem dissolventes, de baixa viscosidade. Inclusive geotêxtil não tecido de fibras de poliéster e massa tixotrópica, para a resolução de pontos singulares.
Inclui: Limpeza e preparação da superfície. Aplicação de primário. Resolução dos pontos singulares. Aplicação do impermeabilizante.
Critério de medição de projecto: Superfície medida segundo documentação gráfica de Projecto.
Critério de medição de obra: Medir-se-á a superfície realmente executada segundo especificações de Projecto.

| Código | Un | Descrição | Rendimento | Preço | Importância |
|---|---|---|---|---|---|
| mt27upx040c | kg | Primário incolor de dois componentes, MasterTop P 622 "MBCC de Sika", à base de resina epóxi sem dissolventes, de baixa viscosidade, para aplicar sobre superfície suporte de betão ou de argamassa. (material) | 0.4 | 12.87 | 5.148 |
| mt15dag504a | m² | Geotêxtil não tecido de fibras de poliéster, de 100 g/m² de massa superficial e 0,82 mm de espessura, fornecido em rolos de 0,2x100 m. (material) | 0.05 | 3.08 | 0.154 |
| mt15dag502a | kg | Massa tixotrópica à base de poliuretano líquido, cor cinzento. (material) | 0.1 | 19.52 | 1.952 |
| mt15bas165a | kg | Impermeabilizante líquido, MasterSeal M 860 "MBCC de Sika", de cor cinzento, de dois componentes à base de resina de poliureia sem dissolventes e pigmentos, permeável ao vapor de água, com dureza Shore A aproximada de 75, segundo EN ISO 868 e alongamento na rotura >= 700%, segundo EN ISO 8339, para aplicar com palustra dentada, para formar uma membrana impermeável em coberturas planas ou inclinadas, segundo EN 13813. (material) | 1.6 | 16.23 | 25.968 |
| mo032 | h | Oficial de 1ª aplicador de produtos impermeabilizantes. (mão de obra) | 0.166 | 22.68 | 3.765 |
| mo070 | h | Ajudante de aplicador de produtos impermeabilizantes. (mão de obra) | 0.166 | 22.13 | 3.674 |
| % | % | Custos directos complementares | 2 % | 40.661 | 0.813 |
|  |  | Custos directos |  |  | 41.474 |

Resíduos:
- colocação: mt27upx040c; factor de resíduo 0.03
- colocação: mt15dag504a; factor de resíduo 0.035
- colocação: mt15dag502a Massa tixotrópica à base de poliuretano líquido, cor cinzento; factor de resíduo 0.03
- colocação: mt15bas165a; factor de resíduo 0.03

## Recursos

**mt27upx040c** kg Primário incolor de dois componentes
Dados técnicos: Custo energético 86.761 MJ; Emissão de CO2 3.294 kg; Código LER 17 09 04; Massa do elemento 1 kg; Volume 0.000667 m3
Resíduos:
- embalagem: re170203 Plástico. (componente de resíduo); rendimento 0.003 kg; Código LER 17 02 03; Massa do elemento 1 kg; Volume 0.001667 m3

**mt15dag504a** m² Geotêxtil não tecido de fibras de poliéster
Dados técnicos: Custo energético 7.572 MJ; Emissão de CO2 0.389 kg; Código LER 17 06 04; Massa do elemento 0.1 kg; Volume 0.000167 m3
Resíduos:
- embalagem: re170203 Plástico; rendimento 0.034 kg

**mt15dag502a** kg Massa tixotrópica à base de poliuretano líquido, cor cinzento
Dados técnicos: Custo energético 144.209 MJ; Emissão de CO2 7.002 kg; Código LER 17 09 04; Massa do elemento 1 kg; Volume 0.000667 m3
Resíduos:
- embalagem: re150104 Embalagens de metal. (componente de resíduo); rendimento 0.003 kg; Código LER 15 01 04; Massa do elemento 1 kg; Volume 0.001667 m3

**mt15bas165a** kg Impermeabilizante líquido
Dados técnicos: Custo energético 86.761 MJ; Emissão de CO2 3.294 kg; Código LER 17 09 04; Massa do elemento 1 kg; Volume 0.000667 m3
Resíduos:
- embalagem: re170203 Plástico; rendimento 0.003 kg
