# Impermeabilização líquida, para reparação de coberturas de difícil acesso. Sistema MasterSeal Roof 2160 "MBCC de Sika"

- Propriedade do ficheiro: CYPE Ingenieros S.A.
- Formato: FIEBDC-3/2016
- Programa: Gerador de preços para construção civil. CYPE Ingenieros, S.A.
- Data: 03/07/2024
- Moeda: EUR
- Custos indirectos: 3 %
- IVA: 23 %

## N Isolamentos e impermeabilizações

### NL Impermeabilizações líquidas

#### NLG Coberturas, varandas e lavandarias

**NLG090** m² Impermeabilização líquida, para reparação de coberturas de difícil acesso. Sistema MasterSeal Roof 2160 "MBCC de Sika".
Impermeabilização líquida, para reparação de coberturas de difícil acesso, de 2 a 2,5 mm de espessura total, sobre superfície suporte de metal não ferroso. Sistema MasterSeal Roof 2160 "MBCC de Sika" formado por impermeabilizante líquido, MasterSeal M 860 "MBCC de Sika", de cor cinzento, com prévia aplicação de primário de cor verde amarelento, MasterSeal P 684 "MBCC de Sika"; e vedação da impermeabilização com membrana elástica impermeabilizante de cor cinzento RAL 7032, MasterSeal TC 259 "MBCC de Sika".
Inclui: Limpeza da superfície suporte. Aplicação de primário. Resolução dos pontos singulares. Aplicação do impermeabilizante. Aplicação da camada de vedante.
Critério de medição de projecto: Superfície medida em projecção horizontal, segundo documentação gráfica de Projecto, desde as faces interiores dos parapeitos ou muretes perimetrais que a limitam.
Critério de medição de obra: Medir-se-á, em projecção horizontal, a superfície realmente executada segundo especificações de Projecto, desde as faces interiores dos parapeitos ou muretes perimetrais que a limitam.

| Código | Un | Descrição | Rendimento | Preço | Importância |
|---|---|---|---|---|---|
| mt15bas120l | kg | Primário de cor verde amarelento, MasterSeal P 684 "MBCC de Sika", à base de poliuretano monocomponente de baixa viscosidade e dissolventes, para aplicar sobre superfície suporte metálica com rolo de pelo curto ou com um pano. (material) | 0.06 | 46.97 | 2.818 |
| mt15bas165a | kg | Impermeabilizante líquido, MasterSeal M 860 "MBCC de Sika", de cor cinzento, de dois componentes à base de resina de poliureia sem dissolventes e pigmentos, permeável ao vapor de água, com dureza Shore A aproximada de 75, segundo EN ISO 868 e alongamento na rotura >= 700%, segundo EN ISO 8339, para aplicar com palustra dentada, para formar uma membrana impermeável em coberturas planas ou inclinadas, segundo EN 13813. (material) | 1.5 | 16.23 | 24.345 |
| mt15bas150a | kg | Membrana elástica impermeabilizante de cor cinzento RAL 7032, MasterSeal TC 259 "MBCC de Sika", composta por poliuretano alifático monocomponente e dissolventes, com resistência aos raios UV, de aplicação como camada de acabamento elástica para protecção contra a intempérie, no sistema MasterSeal Roof de impermeabilização à vista de coberturas. (material) | 0.2 | 16.63 | 3.326 |
| mo032 | h | Oficial de 1ª aplicador de produtos impermeabilizantes. (mão de obra) | 0.432 | 22.68 | 9.798 |
| mo070 | h | Ajudante de aplicador de produtos impermeabilizantes. (mão de obra) | 0.432 | 22.13 | 9.560 |
| % | % | Custos directos complementares | 2 % | 49.847 | 0.997 |
|  |  | Custos directos |  |  | 50.844 |

Resíduos:
- colocação: mt15bas120l; factor de resíduo 0.03
- colocação: mt15bas165a; factor de resíduo 0.03
- colocação: mt15bas150a; factor de resíduo 0.03

## Recursos

**mt15bas120l** kg Primário de cor verde amarelento
Dados técnicos: Custo energético 144.209 MJ; Emissão de CO2 7.002 kg; Código LER 17 09 04; Massa do elemento 1 kg; Volume 0.000667 m3
Resíduos:
- embalagem: re150104 Embalagens de metal. (componente de resíduo); rendimento 0.003 kg; Código LER 15 01 04; Massa do elemento 1 kg; Volume 0.001667 m3

**mt15bas165a** kg Impermeabilizante líquido
Dados técnicos: Custo energético 86.761 MJ; Emissão de CO2 3.294 kg; Código LER 17 09 04; Massa do elemento 1 kg; Volume 0.000667 m3
Resíduos:
- embalagem: re170203 Plástico. (componente de resíduo); rendimento 0.003 kg; Código LER 17 02 03; Massa do elemento 1 kg; Volume 0.001667 m3

**mt15bas150a** kg Membrana elástica impermeabilizante de cor cinzento RAL 7032
Dados técnicos: Custo energético 144.209 MJ; Emissão de CO2 7.002 kg; Código LER 17 09 04; Massa do elemento 1 kg; Volume 0.000667 m3
Resíduos:
- embalagem: re150104 Embalagens de metal; rendimento 0.003 kg
