# Impermeabilização líquida, para reparação de coberturas arquitectónicas, aplicação mecânica a quente. Sistema MasterSeal Roof "MBCC de Sika"

- Propriedade do ficheiro: CYPE Ingenieros S.A.
- Formato: FIEBDC-3/2016
- Programa: Gerador de preços para construção civil. CYPE Ingenieros, S.A.
- Data: 03/07/2024
- Moeda: EUR
- Custos indirectos: 3 %
- IVA: 23 %

## N Isolamentos e impermeabilizações

### NL Impermeabilizações líquidas

#### NLG Coberturas, varandas e lavandarias

**NLG310** m² Impermeabilização líquida, para reparação de coberturas arquitectónicas, aplicação mecânica a quente. Sistema MasterSeal Roof "MBCC de Sika".
Impermeabilização líquida, para reparação de coberturas arquitectónicas, de 2 a 2,5 mm de espessura total, sobre superfície suporte de betão ou argamassa. Sistema MasterSeal Roof 2689 "MBCC de Sika" formado por impermeabilizante líquido, MasterSeal M 689 "MBCC de Sika", aplicada através de sistema de projecção mecânica em quente, prévia aplicação de primário com MasterSeal P 770 "MBCC de Sika", endurecido superficialmente através de polvilhamento com inerte de quartzo natural, MasterTop F5 "MBCC de Sika", e aplicação de MasterSeal P 691 "MBCC de Sika" como ponte de aderência; e vedação da impermeabilização com duas camadas de membrana elástica impermeabilizante de cor cinzento RAL 7032, MasterSeal TC 259 "MBCC de Sika".
Inclui: Limpeza da superfície suporte. Aplicação de primário. Aplicação de primário que actua como ponte de aderência. Resolução dos pontos singulares. Aplicação mecânica a quente do impermeabilizante. Aplicação da camada de vedante.
Critério de medição de projecto: Superfície medida em projecção horizontal, segundo documentação gráfica de Projecto, desde as faces interiores dos parapeitos ou muretes perimetrais que a limitam.
Critério de medição de obra: Medir-se-á, em projecção horizontal, a superfície realmente executada segundo especificações de Projecto, desde as faces interiores dos parapeitos ou muretes perimetrais que a limitam.

| Código | Un | Descrição | Rendimento | Preço | Importância |
|---|---|---|---|---|---|
| mt15bas120i | kg | Primário de cor marfim, MasterSeal P 770 "MBCC de Sika", de dois componentes, com tecnologia Xolutec, para aplicar sobre superfície suporte de betão, de argamassa ou metálica com trincha ou rolo. (material) | 0.3 | 11.63 | 3.489 |
| mt15bas130c | kg | Inerte de quartzo natural, MasterTop F5 "MBCC de Sika", de granulometria compreendida entre 0,4 e 1,0 mm, para utilizar como carga mineral em combinação com resinas epóxi ou poliuretano. (material) | 1 | 0.74 | 0.740 |
| mt15bas120m | kg | Primário incolor, MasterSeal P 691 "MBCC de Sika", à base de resina de poliuretano monocomponente e dissolventes, para aplicar sobre PVC, EPDM, madeira, poliéster ou fibrocimento, sobre membranas projectadas tipo MasterSeal ou como ponte de aderência com ancinho de borracha e rolo de pelo curto. (material) | 0.1 | 16.19 | 1.619 |
| mt15bas180a | kg | Impermeabilizante líquido, MasterSeal M 689 "MBCC de Sika", de dois componentes à base de resina de poliureia sem dissolventes, para aplicar através de sistema de projecção mecânica a quente, para formar uma membrana impermeável em coberturas planas ou inclinadas. (material) | 2.25 | 10.48 | 23.580 |
| mt15bas150a | kg | Membrana elástica impermeabilizante de cor cinzento RAL 7032, MasterSeal TC 259 "MBCC de Sika", composta por poliuretano alifático monocomponente e dissolventes, com resistência aos raios UV, de aplicação como camada de acabamento elástica para protecção contra a intempérie, no sistema MasterSeal Roof de impermeabilização à vista de coberturas. (material) | 0.2 | 16.63 | 3.326 |
| mq06pyp010 | h | Equipamento completo para projecção de produtos impermeabilizantes líquidos a quente. (equipamento) | 0.232 | 2.68 | 0.622 |
| mo032 | h | Oficial de 1ª aplicador de produtos impermeabilizantes. (mão de obra) | 0.416 | 22.68 | 9.435 |
| mo070 | h | Ajudante de aplicador de produtos impermeabilizantes. (mão de obra) | 0.416 | 22.13 | 9.206 |
| % | % | Custos directos complementares | 2 % | 52.017 | 1.040 |
|  |  | Custos directos |  |  | 53.057 |

Resíduos:
- colocação: mt15bas120i; factor de resíduo 0.03
- colocação: mt15bas130c; factor de resíduo 0.004231
- colocação: mt15bas120m; factor de resíduo 0.03
- colocação: mt15bas150a; factor de resíduo 0.03

## Recursos

**mt15bas120i** kg Primário de cor marfim
Dados técnicos: Custo energético 86.761 MJ; Emissão de CO2 3.294 kg; Código LER 17 09 04; Massa do elemento 1 kg; Volume 0.000667 m3
Resíduos:
- embalagem: re170203 Plástico. (componente de resíduo); rendimento 0.003 kg; Código LER 17 02 03; Massa do elemento 1 kg; Volume 0.001667 m3

**mt15bas130c** kg Inerte de quartzo natural
Dados técnicos: Custo energético 0.075 MJ; Emissão de CO2 0.004 kg; Código LER 01 04 08; Massa do elemento 1 kg; Volume 0.000667 m3

**mt15bas120m** kg Primário incolor
Dados técnicos: Custo energético 94.263 MJ; Emissão de CO2 3.778 kg; Código LER 17 09 04; Massa do elemento 1 kg; Volume 0.000667 m3
Resíduos:
- embalagem: re170203 Plástico; rendimento 0.003 kg

**mt15bas150a** kg Membrana elástica impermeabilizante de cor cinzento RAL 7032
Dados técnicos: Custo energético 144.209 MJ; Emissão de CO2 7.002 kg; Código LER 17 09 04; Massa do elemento 1 kg; Volume 0.000667 m3
Resíduos:
- embalagem: re150104 Embalagens de metal. (componente de resíduo); rendimento 0.003 kg; Código LER 15 01 04; Massa do elemento 1 kg; Volume 0.001667 m3
