# Pintura apta para estar em contacto com agua potável

- Propriedade do ficheiro: CYPE Ingenieros S.A.
- Formato: FIEBDC-3/2016
- Programa: Gerador de preços para construção civil. CYPE Ingenieros, S.A.
- Data: 03/07/2024
- Moeda: EUR
- Custos indirectos: 3 %
- IVA: 23 %

## R Revestimentos

### RO Pinturas específicas

#### ROH Em contacto com agua potável

**ROH010** m² Pintura apta para estar em contacto com agua potável.
Aplicação manual de duas demãos de revestimento sintético elástico impermeabilizante bicomponente à base de resinas de poliuretano alifático, sem dissolventes, MasterSeal M 808 "MBCC de Sika", com certificado de potabilidade, cor cinzento, (rendimento: 0,25 kg/m² cada demão), sobre superfícies de aço em contacto com agua potável.
Inclui: Preparação da mistura. Aplicação de duas demãos de acabamento.
Critério de medição de projecto: Superfície medida segundo documentação gráfica de Projecto, com o mesmo critério que o suporte base.
Critério de medição de obra: Medir-se-á a superfície realmente executada segundo especificações de Projecto, com o mesmo critério que o suporte base.

| Código | Un | Descrição | Rendimento | Preço | Importância |
|---|---|---|---|---|---|
| mt15bas280c | kg | Revestimento sintético elástico impermeabilizante bicomponente à base de resinas de poliuretano alifático, sem dissolventes, MasterSeal M 808 "MBCC de Sika", com certificado de potabilidade, cor cinzento, permeável ao vapor de água, com alta resistência aos agentes químicos e resistência à intempérie. (material) | 0.5 | 14.64 | 7.320 |
| mo038 | h | Oficial de 1ª pintor. (mão de obra) | 0.17 | 22.68 | 3.856 |
| mo076 | h | Ajudante de pintor. (mão de obra) | 0.17 | 22.13 | 3.762 |
| % | % | Custos directos complementares | 2 % | 14.938 | 0.299 |
|  |  | Custos directos |  |  | 15.237 |

Resíduos:
- colocação: mt15bas280c; factor de resíduo 0.03

## Recursos

**mt15bas280c** kg Revestimento sintético elástico impermeabilizante bicomponente à base de resinas de poliuretano alifático
Dados técnicos: Custo energético 86.761 MJ; Emissão de CO2 3.294 kg; Código LER 17 09 04; Massa do elemento 1 kg; Volume 0.000667 m3
Resíduos:
- embalagem: re170203 Plástico. (componente de resíduo); rendimento 0.003 kg; Código LER 17 02 03; Massa do elemento 1 kg; Volume 0.001667 m3
