# Pavimento industrial, sistema MasterTop PG "MBCC de Sika"

- Propriedade do ficheiro: CYPE Ingenieros S.A.
- Formato: FIEBDC-3/2016
- Programa: Gerador de preços para construção civil. CYPE Ingenieros, S.A.
- Data: 03/07/2024
- Moeda: EUR
- Custos indirectos: 3 %
- IVA: 23 %

## R Revestimentos

### RS Pavimentos

#### RSI Sistemas de pavimentos industriais e decorativos

**RSI015** m² Pavimento industrial, sistema MasterTop PG "MBCC de Sika".
Pavimento industrial, realizado com o sistema MasterTop 135 PG "MBCC de Sika", apto para estacionamentos, em interiores, constituído por massame de betão com adição de fibras de 20 cm de espessura, realizado com betão C12/15 (X0(P); D12; S3; Cl 1,0) fabricado em central e betonagem desde camião com um conteúdo de fibras sem função estrutural, fibras de polipropileno MasterFiber 022 "MBCC de Sika" de 0,6 kg/m³, espalhamento e vibração manual através de régua vibradora; aplicação sobre o betão fresco de camada de desgaste de 10 mm de espessura de argamassa fluida de presa rápida, MasterTop 135 PG "MBCC de Sika", CT - C60 - F10 - A6, segundo EN 13813, cor cinzento (20 kg/m²) e acabamento superficial através de afagamento e polimento mecânicos.
Critérios considerados na determinação do preço da unidade de obra: O preço não inclui a sub-base nem a execução e a vedação das juntas.
Inclui: Preparação da superfície existente. Marcação das juntas de construção e de dilatação. Aplicação de níveis através de pontos, mestras de betão ou réguas. Rega da superfície base. Mistura em camião betoneira. Betonagem, espalhamento e vibração do betão. Resolução de encontros e pontos singulares. Aplicação da camada de desgaste. Espalhamento do líquido redutor da evaporação e melhorador superficial. Afagamento mecânico da superfície. Polimento mecânico. Cura do betão. Limpeza final do pavimento.
Critério de medição de projecto: Superfície medida em projecção horizontal, segundo documentação gráfica de Projecto.
Critério de medição de obra: Medir-se-á, em projecção horizontal, a superfície realmente executada segundo especificações de Projecto.

| Código | Un | Descrição | Rendimento | Preço | Importância |
|---|---|---|---|---|---|
| mt10hmf020ab | m³ | Betão simples C12/15 (X0(P); D12; S3; Cl 1,0), fabricado em central, segundo NP EN 206. (material) | 0.21 | 73 | 15.330 |
| mt08frb010a | kg | Fibras de polipropileno MasterFiber 022 "MBCC de Sika", de 12 mm de comprimento e de entre 31 e 35 microns de diâmetro, segundo NP EN 14889-2, para prevenir fissuras por retracção em elementos de betão. (material) | 0.12 | 2.53 | 0.304 |
| mt09bnc015d | kg | Argamassa fluida de presa rápida, MasterTop 135 PG "MBCC de Sika", CT - C60 - F10 - A6, segundo EN 13813, cor cinzento, composta de cimento e aditivos, com resistência aos sulfatos, aos álcalis e à água do mar e uma resistência à abrasão segundo o método de Böhme EN 13892-3 de 6 cm³ / 50 cm². (material) | 20 | 0.99 | 19.800 |
| mq04dua020b | h | Dumper de descarga frontal de 2 t de carga útil. (equipamento) | 0.045 | 10.38 | 0.467 |
| mq06vib020 | h | Régua vibradora de 3 m. (equipamento) | 0.037 | 5.23 | 0.194 |
| mq06fra010 | h | Talocha mecânica de betão. (equipamento) | 0.29 | 5.68 | 1.647 |
| mq06pym020 | h | Misturadora-bombeadora para argamassas autonivelantes. (equipamento) | 0.232 | 10.91 | 2.531 |
| mq06aca030 | h | Polidora para pavimentos de betão, composta por pratos giratórios aos que se acoplam uma série de mós abrasivas diamantadas, refrigeradas com água, com sistema de aspiração. (equipamento) | 0.232 | 14.18 | 3.290 |
| mo121 | h | Oficial de 1ª aplicador de pavimentos industriais. (mão de obra) | 1.033 | 22.68 | 23.428 |
| mo122 | h | Ajudante de aplicador de pavimentos industriais. (mão de obra) | 1.033 | 22.13 | 22.860 |
| % | % | Custos directos complementares | 2 % | 89.851 | 1.797 |
|  |  | Custos directos |  |  | 91.648 |

Resíduos:
- colocação: mt10hmf020ab Betão simples C12/15 (X0(P); D12; S3; Cl 1,0), fabricado em central, segundo NP EN 206; factor de resíduo 0.00154579
- colocação: mt08frb010a; factor de resíduo 0.0275
- colocação: mt09bnc015d; factor de resíduo 0.0063

## Recursos

**mt10hmf020ab** m³ Betão simples C12/15 (X0(P); D12; S3; Cl 1,0), fabricado em central, segundo NP EN 206
Dados técnicos: Custo energético 1840.000 MJ; Emissão de CO2 230.000 kg; Código LER 17 01 01; Massa do elemento 2300 kg; Volume 1.533333 m3

**mt08frb010a** kg Fibras de polipropileno MasterFiber 022 "MBCC de Sika"
Dados técnicos: Custo energético 93.221 MJ; Emissão de CO2 2.924 kg; Código LER 17 02 03; Massa do elemento 1 kg; Volume 0.001667 m3
Resíduos:
- embalagem: re170203 Plástico. (componente de resíduo); rendimento 0.003 kg; Código LER 17 02 03; Massa do elemento 1 kg; Volume 0.001667 m3

**mt09bnc015d** kg Argamassa fluida de presa rápida
Dados técnicos: Custo energético 7.294 MJ; Emissão de CO2 0.494 kg; Código LER 17 01 01; Massa do elemento 1 kg; Volume 0.000667 m3
Resíduos:
- embalagem: re150101 Embalagens de papel e cartão. (componente de resíduo); rendimento 0.014 kg; Código LER 15 01 01; Massa do elemento 1 kg; Volume 0.001333 m3
- embalagem: re170201 Madeira. (componente de resíduo); rendimento 0.001 kg; Código LER 17 02 01; Massa do elemento 1 kg; Volume 0.000909 m3
- embalagem: re170203 Plástico; rendimento 0.003 kg
